# Pintura al silicato sobre paramento interior de placas de cemento

- Propiedad del archivo: CYPE INGENIEROS, S.A.
- Formato: FIEBDC-3/2002
- Ámbito geográfico: México
- Divisa: MXN
- Costes indirectos: 3.00 %
- Gastos generales: 13.00 %
- Beneficio industrial: 6.00 %
- IVA: 16.00 %

## R Revestimientos y lambrines

### RI Pinturas en paramentos interiores

#### RIS Minerales al silicato

**RIS045** m² Pintura al silicato sobre paramento interior de placas de cemento.
Aplicación manual de dos manos de pintura al silicato, color blanco, acabado mate, textura lisa, la primera mano diluida con un 10% de agua y la siguiente diluida con un 5% de agua, (rendimiento: 0,14 l/m² cada mano); previa aplicación de una mano de imprimación de secado rápido, a base de copolímeros acrílicos en dispersión acuosa, dióxido de titanio y pigmentos extendedores seleccionados, sobre paramento interior de placas de cemento, vertical, de hasta 3 m de altura.
Criterio de valoración económica: El precio incluye la protección de los elementos del entorno que puedan verse afectados durante los trabajos y la resolución de puntos singulares.
Incluye: Preparación y limpieza previa del soporte. Preparación de la mezcla. Aplicación de una mano de fondo. Aplicación de dos manos de acabado.
Criterio de cuantificación de proyecto: Superficie medida según documentación gráfica de Proyecto, con el mismo criterio que el soporte base.
Criterio de cuantificación de obra: Se medirá la superficie realmente ejecutada según especificaciones de Proyecto, con el mismo criterio que el soporte base.

| Código | Ud | Descripción | Rendimiento | Precio | Importe |
|---|---|---|---|---|---|
| mt27pfj200a | l | Imprimación de secado rápido, a base de copolímeros acrílicos en dispersión acuosa, dióxido de titanio y pigmentos extendedores seleccionados, color blanco, acabado mate, sin olor, para aplicar con brocha, rodillo o pistola. (material) | 0.091 | 157.22 | 14.31 |
| mt27pir110a | l | Pintura para interior, a base de silicato potásico modificado en dispersión acuosa, dióxido de titanio y pigmentos extendedores seleccionados, color blanco, acabado mate, textura lisa, antimoho y antiverdín, autolimpiable, transpirable y resistente a los rayos UV; para aplicar con brocha o rodillo. (material) | 0.280 | 240.24 | 67.27 |
| op00tal020 |  | Taladro con batidora. | 1.000 | 0.00 | 0.00 |
| mo038 | h | Oficial pintor. (mano de obra) | 0.188 | 127.32 | 23.94 |
| mo076 | h | Ayudante pintor. (mano de obra) | 0.188 | 77.51 | 14.57 |
| % | % | Herramienta menor | 2 % | 120.09 | 2.40 |
|  |  | Costes directos |  |  | 122.49 |
