# Pintura de poliuretano alifático, en industria con solicitaciones químicas

- Propiedad del archivo: CYPE INGENIEROS, S.A.
- Formato: FIEBDC-3/2002
- Ámbito geográfico: México
- Divisa: MXN
- Costes indirectos: 3.00 %
- Gastos generales: 13.00 %
- Beneficio industrial: 6.00 %
- IVA: 16.00 %

## R Revestimientos y lambrines

### RO Pinturas para uso específico

#### ROQ Industrias con solicitaciones químicas

**ROQ020** m² Pintura de poliuretano alifático, en industria con solicitaciones químicas.
Aplicación manual de una mano de pintura para interior y exterior, a base de poliuretano alifático, color a elegir, acabado mate, textura lisa, (rendimiento: 0,2 kg/m² cada mano), previa aplicación de una mano de pintura para interior y exterior, a base de poliuretano alifático, acabado brillante, diluida con un 10 a 15% de diluyente; sobre superficie soporte de concreto, en industria con solicitaciones químicas.
Incluye: Limpieza general de la superficie soporte. Preparación de la mezcla. Aplicación de una mano de fondo. Aplicación de una mano de acabado.
Criterio de cuantificación de proyecto: Superficie medida según documentación gráfica de Proyecto, con el mismo criterio que el soporte base.
Criterio de cuantificación de obra: Se medirá la superficie realmente ejecutada según especificaciones de Proyecto, con el mismo criterio que el soporte base.

| Código | Ud | Descripción | Rendimiento | Precio | Importe |
|---|---|---|---|---|---|
| mt27ppp010rb | kg | Pintura para interior y exterior, de dos componentes a base de poliuretano alifático, color a elegir, acabado mate, textura lisa, resistente a la intemperie y a la abrasión; para aplicar con brocha, rodillo o pistola. (material) | 0.200 | 273.15 | 54.63 |
| mt27ppp020c | kg | Pintura para interior y exterior, de dos componentes a base de poliuretano alifático, acabado brillante, textura lisa, resistente a la intemperie y a la abrasión; para aplicar con brocha, rodillo o pistola. (material) | 0.193 | 257.08 | 49.62 |
| mt27pxp050b | kg | Diluyente, a base de disolventes orgánicos. (material) | 0.008 | 208.98 | 1.67 |
| op00tal020 |  | Taladro con batidora. | 1.000 | 0.00 | 0.00 |
| mo038 | h | Oficial pintor. (mano de obra) | 0.236 | 119.98 | 28.32 |
| mo076 | h | Ayudante pintor. (mano de obra) | 0.236 | 73.05 | 17.24 |
| % | % | Herramienta menor | 2 % | 151.48 | 3.03 |
|  |  | Costes directos |  |  | 154.51 |
