# Revoco de imitación de mamposterías sobre paramento interior

- Propiedad del archivo: CYPE INGENIEROS, S.A.
- Formato: FIEBDC-3/2002
- Ámbito geográfico: México
- Divisa: MXN
- Costes indirectos: 3.00 %
- Gastos generales: 13.00 %
- Beneficio industrial: 6.00 %
- IVA: 16.00 %

## R Revestimientos y lambrines

### RP Aplanados tradicionales

#### RPR Revocos

**RPR021** m² Revoco de imitación de mamposterías sobre paramento interior.
Formación de revoco con rasqueta, mediante la aplicación manual sobre un paramento interior, previamente aplanado grueso (no incluido en este precio), de dos capas de mortero de cal aérea apagada de 15 y 10 mm de espesor respectivamente; la primera de dosificación 1:4 y agregado grueso, y la segunda, que lleva incluido el pigmento en su masa, de dosificación 1:4 y agregado de granulometría muy cuidada y diferentes grosores de 0,2 a 2 mm (arena de mármol). Acabado superficial: se ejecutará con rasqueta aplicada sobre la última capa, una vez realizado sobre ella el dibujo de despiece de la sillería. Incluso preparación de la superficie soporte, formación de juntas, rincones, maestras, aristas, mochetas, jambas, dinteles, remates en los encuentros con paramentos, revestimientos u otros elementos recibidos en su superficie.
Incluye: Preparación de la superficie soporte. Despiece de paños de trabajo. Preparación y aplicación de una primera capa. Preparación y aplicación de una segunda capa. Realización de juntas y encuentros. Acabado superficial. Repasos y limpieza final.
Criterio de cuantificación de proyecto: Superficie medida según documentación gráfica de Proyecto, deduciendo los huecos de superficie mayor de 2 m² e incluyendo el desarrollo de las mochetas.
Criterio de cuantificación de obra: Se medirá la superficie realmente ejecutada según especificaciones de Proyecto, deduciendo los huecos de superficie mayor de 2 m² e incluyendo el desarrollo de las mochetas.

| Código | Ud | Descripción | Rendimiento | Precio | Importe |
|---|---|---|---|---|---|
| mt28pmc010a | m³ | Pasta de mortero de cal para revocos, incluso china. (material) | 0.025 | 2146.52 | 53.66 |
| mt09pmr010 | kg | Pigmento para morteros y revocos. (material) | 0.015 | 131.92 | 1.98 |
| op00tal020 |  | Taladro con batidora. | 1.000 | 0.00 | 0.00 |
| mo039 | h | Oficial revocador. (mano de obra) | 1.042 | 119.98 | 125.02 |
| mo079 | h | Ayudante revocador. (mano de obra) | 1.042 | 73.05 | 76.12 |
| mo111 | h | Peón revocador. (mano de obra) | 0.521 | 72.60 | 37.82 |
| % | % | Herramienta menor | 2 % | 294.60 | 5.89 |
|  |  | Costes directos |  |  | 300.49 |
