# Revoco decorativo sobre paramento interior

- Propiedad del archivo: CYPE INGENIEROS, S.A.
- Formato: FIEBDC-3/2002
- Ámbito geográfico: México
- Divisa: MXN
- Costes indirectos: 3.00 %
- Gastos generales: 13.00 %
- Beneficio industrial: 6.00 %
- IVA: 16.00 %

## R Revestimientos y lambrines

### RP Aplanados tradicionales

#### RPR Revocos

**RPR031** m² Revoco decorativo sobre paramento interior.
Formación de revoco esgrafiado mediante la aplicación manual, sobre un paramento interior, previamente aplanado grueso (no incluido en este precio), de dos capas de mortero de cal aérea apagada de diferentes colores; la primera de 10 mm de espesor, dosificación 1:4 y agregado grueso y la segunda, que lleva incluido el pigmento en su masa, de 8 mm de espesor, dosificación 1:4 y agregado fino de granulometría muy cuidada. Acabado superficial: estarcido mediante plantillas y esgrafiado de la última capa con espátula de madera, previo corte oblicuo del borde dibujado con estiletes. Incluso preparación de la superficie soporte, formación de juntas, rincones, maestras, aristas, mochetas, jambas, dinteles, remates en los encuentros con paramentos, revestimientos u otros elementos recibidos en su superficie.
Incluye: Preparación de la superficie soporte. Despiece de paños de trabajo. Preparación y aplicación de una primera capa. Preparación y aplicación de una segunda capa. Realización de las juntas. Estarcido mediante plantillas. Esgrafiado. Repasos y limpieza final.
Criterio de cuantificación de proyecto: Superficie medida según documentación gráfica de Proyecto, deduciendo los huecos de superficie mayor de 1 m² e incluyendo el desarrollo de las mochetas.
Criterio de cuantificación de obra: Se medirá la superficie realmente ejecutada según especificaciones de Proyecto, deduciendo los huecos de superficie mayor de 1 m² e incluyendo el desarrollo de las mochetas.

| Código | Ud | Descripción | Rendimiento | Precio | Importe |
|---|---|---|---|---|---|
| mt28pmc010a | m³ | Pasta de mortero de cal para revocos, incluso china. (material) | 0.025 | 2146.52 | 53.66 |
| mt09pmr010 | kg | Pigmento para morteros y revocos. (material) | 0.015 | 131.92 | 1.98 |
| op00tal020 |  | Taladro con batidora. | 1.000 | 0.00 | 0.00 |
| mo039 | h | Oficial revocador. (mano de obra) | 1.138 | 119.98 | 136.54 |
| mo079 | h | Ayudante revocador. (mano de obra) | 1.138 | 73.05 | 83.13 |
| mo111 | h | Peón revocador. (mano de obra) | 0.569 | 72.60 | 41.31 |
| mo020 | h | Oficial albañil. (mano de obra) | 3.348 | 119.98 | 401.69 |
| mo113 | h | Cabo albañil. (mano de obra) | 0.446 | 70.30 | 31.35 |
| % | % | Herramienta menor | 2 % | 749.66 | 14.99 |
|  |  | Costes directos |  |  | 764.65 |
