# Trampilla para revestimiento interior de placas de yeso. Sistema "KNAUF"

- Propiedad del archivo: CYPE INGENIEROS, S.A.
- Formato: FIEBDC-3/2002
- Ámbito geográfico: México
- Divisa: MXN
- Costes indirectos: 3.00 %
- Gastos generales: 13.00 %
- Beneficio industrial: 6.00 %
- IVA: 16.00 %

## R Revestimientos y lambrines

### RR Lambrines

#### RRY De placas de yeso

**RRY021** Ud Trampilla para revestimiento interior de placas de yeso. Sistema "KNAUF".
Trampilla de registro gama Básica, Revo Linie 12,5, sistema E112 "KNAUF", de 500x500 mm, formada por marco de aluminio y puerta de placa de yeso (1 Diamant (DFH1I), de 12,5 mm de espesor), para revestimiento interior de placas de yeso. Incluso accesorios de montaje.
Criterio de valoración económica: El precio incluye la resolución de encuentros y puntos singulares.
Incluye: Marcado y corte de la placa de yeso. Colocación de la trampilla.
Criterio de cuantificación de proyecto: Número de unidades previstas, según documentación gráfica de Proyecto.
Criterio de cuantificación de obra: Se medirá el número de unidades realmente colocadas según especificaciones de Proyecto.

| Código | Ud | Descripción | Rendimiento | Precio | Importe |
|---|---|---|---|---|---|
| mt12ppk060aggjbd | Ud | Trampilla de registro gama Básica, Revo Linie 12,5, sistema E112 "KNAUF", de 500x500 mm, formada por marco de aluminio y puerta de placa de yeso (1 Diamant (DFH1I), de 12,5 mm de espesor). (material) | 1.000 | 900.78 | 900.78 |
| op00fre010 |  | Fresadora. | 0.100 | 0.00 | 0.00 |
| op00ato010 |  | Atornillador. | 0.100 | 0.00 | 0.00 |
| mo053 | h | Oficial montador de mamparas y sistemas de placas. (mano de obra) | 0.152 | 123.28 | 18.74 |
| mo100 | h | Ayudante montador de mamparas y sistemas de placas. (mano de obra) | 0.152 | 73.05 | 11.10 |
| % | % | Herramienta menor | 2 % | 930.62 | 18.61 |
|  |  | Costes directos |  |  | 949.23 |
