# Revestimiento interior directo de placas de yeso

- Propiedad del archivo: CYPE INGENIEROS, S.A.
- Formato: FIEBDC-3/2002
- Ámbito geográfico: México
- Divisa: MXN
- Costes indirectos: 3.00 %
- Gastos generales: 13.00 %
- Beneficio industrial: 6.00 %
- IVA: 16.00 %

## R Revestimientos y lambrines

### RR Lambrines

#### RRY De placas de yeso

**RRY001** m² Revestimiento interior directo de placas de yeso.
Revestimiento interior directo, de 30 mm de espesor total, con nivel de calidad del acabado Q2; formado por placa de yeso tipo normal de 15 mm de espesor, atornillada a una estructura metálica de acero galvanizado de maestras de 90x50 y 0,55 mm de espesor, previamente anclada al paramento vertical cada 600 mm, con tornillos de acero. Incluso fijaciones para el anclaje de los perfiles; tornillería para la fijación de las placas y pasta y cinta para el tratamiento de juntas.
Criterio de valoración económica: El precio incluye la resolución de encuentros y puntos singulares, pero no incluye el aislamiento a colocar entre las placas y el paramento.
Incluye: Replanteo y trazo en la losa inferior y en el superior de los perfiles. Replanteo sobre el paramento de las maestras. Colocación y anclaje al paramento soporte de los perfiles auxiliares. Corte de las placas. Fijación de las placas. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12psg050d | m | Maestra Omega de lámina de acero galvanizado, de ancho 80 mm. (material) | 2.000 | 28.35 | 56.70 |
| mt12psg010b | m² | Placa de yeso A / - 1200 / longitud / 15 / con los bordes longitudinales afinados. (material) | 1.050 | 89.33 | 93.80 |
| mt12psg081c | Ud | Tornillo autoperforante 3,5x25 mm. (material) | 11.000 | 0.17 | 1.87 |
| mt12psg220 | Ud | Fijación compuesta por taquete y tornillo 5x27. (material) | 9.000 | 1.20 | 10.80 |
| mt12psg030a | kg | Pasta de juntas. (material) | 0.250 | 16.88 | 4.22 |
| mt12psg040a | m | Cinta microperforada de papel. (material) | 1.600 | 0.80 | 1.28 |
| op00fre010 |  | Fresadora. | 1.000 | 0.00 | 0.00 |
| op00sie010 |  | Sierra de calar. | 1.000 | 0.00 | 0.00 |
| op00tal010 |  | Taladro. | 1.000 | 0.00 | 0.00 |
| op00ato010 |  | Atornillador. | 1.000 | 0.00 | 0.00 |
| mo053 | h | Oficial montador de mamparas y sistemas de placas. (mano de obra) | 0.486 | 123.28 | 59.91 |
| mo100 | h | Ayudante montador de mamparas y sistemas de placas. (mano de obra) | 0.486 | 73.05 | 35.50 |
| % | % | Herramienta menor | 2 % | 264.08 | 5.28 |
|  |  | Costes directos |  |  | 269.36 |
