# Junta en pavimento continuo interior decorativo de terrazo "in situ", con perfil preformado

- Propiedad del archivo: CYPE INGENIEROS, S.A.
- Formato: FIEBDC-3/2002
- Ámbito geográfico: México
- Divisa: MXN
- Costes indirectos: 3.00 %
- Gastos generales: 13.00 %
- Beneficio industrial: 6.00 %
- IVA: 16.00 %

## R Revestimientos y lambrines

### RS Pisos

#### RSC De terrazo

**RSC110** m Junta en pavimento continuo interior decorativo de terrazo "in situ", con perfil preformado.
Junta de construcción, en pavimento continuo interior decorativo de terrazo "in situ", con perfil en "L" de latón, de 8 mm de altura. Incluso pies de anclaje y elementos de fijación.
Incluye: Replanteo de la junta. Corte y colocación del perfil. Ejecución de las uniones entre perfiles. Resolución de encuentros. Fijación y ajuste de los perfiles.
Criterio de cuantificación de proyecto: Longitud medida según documentación gráfica de Proyecto.
Criterio de cuantificación de obra: Se medirá la longitud realmente ejecutada según especificaciones de Proyecto.

| Código | Ud | Descripción | Rendimiento | Precio | Importe |
|---|---|---|---|---|---|
| mt18wwe060a | m | Perfil en "L" de latón, de 8 mm de altura, para la formación de juntas de construcción en pavimento continuo interior decorativo de terrazo "in situ", de hasta 8 mm de espesor; con pies de anclaje y elementos de fijación. (material) | 1.050 | 243.00 | 255.15 |
| mo020 | h | Oficial albañil. (mano de obra) | 0.075 | 121.97 | 9.15 |
| mo113 | h | Cabo albañil. (mano de obra) | 0.075 | 71.46 | 5.36 |
| % | % | Herramienta menor | 2 % | 269.66 | 5.39 |
|  |  | Costes directos |  |  | 275.05 |
