# Anillo de polietileno para soporte de pavimento flotante

- Propiedad del archivo: CYPE INGENIEROS, S.A.
- Formato: FIEBDC-3/2002
- Ámbito geográfico: México
- Divisa: MXN
- Costes indirectos: 3.00 %
- Gastos generales: 13.00 %
- Beneficio industrial: 6.00 %
- IVA: 16.00 %

## R Revestimientos y lambrines

### RS Pisos

#### RSE Técnicos

**RSE210** Ud Anillo de polietileno para soporte de pavimento flotante.
Soporte de pavimento flotante formado por anillo de cimbra de poliestireno, de 25 mm de altura y 240 mm de diámetro, sobre lámina drenante, para el posterior relleno con mortero y colocación del piso (no incluido en este precio). Incluso replanteo.
Incluye: Replanteo. Colocación del soporte.
Criterio de cuantificación de proyecto: Número de unidades previstas, según documentación gráfica de Proyecto.
Criterio de cuantificación de obra: Se medirá el número de unidades realmente ejecutadas según especificaciones de Proyecto.

| Código | Ud | Descripción | Rendimiento | Precio | Importe |
|---|---|---|---|---|---|
| mt18jrs700a | Ud | Soporte de pavimento flotante formado por anillo de cimbra de poliestireno, de 25 mm de altura y 240 mm de diámetro, para rellenar con mortero. (material) | 1.000 | 26.87 | 26.87 |
| mo011 | h | Oficial montador. (mano de obra) | 0.150 | 123.28 | 18.49 |
| mo080 | h | Ayudante montador. (mano de obra) | 0.150 | 73.05 | 10.96 |
| % | % | Herramienta menor | 2 % | 56.32 | 1.13 |
|  |  | Costes directos |  |  | 57.45 |
