# Eliminación de boquillas

- Propiedad del archivo: CYPE INGENIEROS, S.A.
- Formato: FIEBDC-3/2002
- Ámbito geográfico: México
- Divisa: MXN
- Costes indirectos: 3.00 %
- Gastos generales: 13.00 %
- Beneficio industrial: 6.00 %
- IVA: 16.00 %

## R Revestimientos y lambrines

### RS Pisos

#### RSK Preparación de la superficie

**RSK040** m² Eliminación de boquillas.
Eliminación en piso pétreo del material existente en las boquillas, con medios manuales, en una profundidad suficiente para garantizar la adherencia con el nuevo material. Incluso retirada del material disgregado mediante brocha o cepillo, soplado con equipo de aire a presión para la eliminación de los restos, acopio y retirada de los mismos y limpieza final.
Incluye: Vaciado de las juntas. Retirada del material. Soplado con equipo de aire a presión. Retirada de restos. Limpieza final.
Criterio de cuantificación de proyecto: Superficie medida según documentación gráfica de Proyecto.
Criterio de cuantificación de obra: Se medirá la superficie realmente ejecutada según especificaciones de Proyecto.

| Código | Ud | Descripción | Rendimiento | Precio | Importe |
|---|---|---|---|---|---|
| mq08lch030 | h | Equipo de chorro de aire a presión. (maquinaria) | 0.064 | 49.43 | 3.16 |
| mo077 | h | Ayudante albañil. (mano de obra) | 0.412 | 74.26 | 30.60 |
| % | % | Herramienta menor | 2 % | 33.76 | 0.68 |
|  |  | Costes directos |  |  | 34.44 |
