# Encuentro de piso vinílico homogéneo, para uso en cuartos húmedos, con paramento vertical

- Propiedad del archivo: CYPE INGENIEROS, S.A.
- Formato: FIEBDC-3/2002
- Ámbito geográfico: México
- Divisa: MXN
- Costes indirectos: 3.00 %
- Gastos generales: 13.00 %
- Beneficio industrial: 6.00 %
- IVA: 16.00 %

## R Revestimientos y lambrines

### RS Pisos

#### RSS De caucho, de linóleo y vinílicos

**RSS110** m Encuentro de piso vinílico homogéneo, para uso en cuartos húmedos, con paramento vertical.
Encuentro de piso vinílico homogéneo, para uso en cuartos húmedos, con paramento vertical, formado por: perfil de esquina de PVC, en ángulo cóncavo, a media caña, de 20 mm de anchura para apoyo del pavimento vinílico y perfil de remate de PVC para remate del pavimento vinílico sobre el paramento vertical a 15 cm de altura. Colocación en obra: con adhesivo de poliuretano bicomponente para aplicar en interiores y exteriores, para el aplicación de adhesivo a pavimentos de PVC, sobre capa fina de nivelación y cordón perimetral de soldadura en la unión del perfil de remate con el paramento sin revestimiento cerámico.
Incluye: Replanteo y recorte del piso. Colocación del perfil de esquina. Aplicación del adhesivo. Instalación del piso. Soldado de unión y juntas entre rollos. Colocación del perfil de remate. Eliminación y limpieza del material sobrante. Limpieza final del piso.
Criterio de cuantificación de proyecto: Longitud medida en proyección horizontal, según documentación gráfica de Proyecto.
Criterio de cuantificación de obra: Se medirá, en proyección horizontal, la longitud realmente ejecutada según especificaciones de Proyecto.

| Código | Ud | Descripción | Rendimiento | Precio | Importe |
|---|---|---|---|---|---|
| mt18adq010a | kg | Adhesivo de poliuretano bicomponente para aplicar en interiores y exteriores, para el aplicación de adhesivo a pavimentos de PVC, sin disolventes ni plastificantes, color beige. (material) | 0.056 | 105.48 | 5.91 |
| mt18dsi040a | m² | Lámina homogénea de PVC, antideslizante, para uso en cuartos húmedos, de 2 mm de espesor, con taquetes en relieve, color a elegir; suministrada en rollos de 200 cm de anchura; peso total: 3150 g/m²; clasificación al uso, según ISO 10874: clase 23 para uso doméstico; clase 34 para uso comercial; clase 43 para uso industrial; Euroclase Bfl-s1 de reacción al fuego. (material) | 0.200 | 504.82 | 100.96 |
| mt18rvp020b | m | Perfil de remate de PVC. (material) | 1.050 | 55.67 | 58.45 |
| mt18rvp010a | m | Perfil de esquina de PVC, en ángulo cóncavo, a media caña, de 20 mm de anchura. (material) | 1.050 | 31.55 | 33.13 |
| op00tra010 |  | Trazador de juntas. | 1.000 | 0.00 | 0.00 |
| op00cor040 |  | Cortadora de bordes. | 1.000 | 0.00 | 0.00 |
| mo026 | h | Oficial instalador de acabados flexibles. (mano de obra) | 0.270 | 127.32 | 34.38 |
| mo064 | h | Ayudante instalador de acabados flexibles. (mano de obra) | 0.150 | 77.51 | 11.63 |
| % | % | Herramienta menor | 2 % | 244.46 | 4.89 |
|  |  | Costes directos |  |  | 249.35 |
