# Piso flexible textil

- Propiedad del archivo: CYPE INGENIEROS, S.A.
- Formato: FIEBDC-3/2002
- Ámbito geográfico: México
- Divisa: MXN
- Costes indirectos: 3.00 %
- Gastos generales: 13.00 %
- Beneficio industrial: 6.00 %
- IVA: 16.00 %

## R Revestimientos y lambrines

### RS Pisos

#### RST Textiles (alfombras)

**RST010** m² Piso flexible textil.
Piso de alfombra de fibra natural 80% lana y 20% poliamida, de pelo cortado, fabricada por proceso tufting, suministrada en losetas de 50x50 cm. Colocación en obra: con ????????????????????, sobre capa fina de nivelación.
Criterio de valoración económica: El precio no incluye la capa fina de nivelación.
Incluye: Replanteo y recorte del piso. Aplicación del adhesivo. Instalación del piso. Resolución de encuentros y puntos singulares. Eliminación y limpieza del material sobrante. Limpieza final del piso.
Criterio de cuantificación de proyecto: Superficie útil, medida según documentación gráfica de Proyecto.
Criterio de cuantificación de obra: Se medirá la superficie realmente ejecutada según especificaciones de Proyecto.

| Código | Ud | Descripción | Rendimiento | Precio | Importe |
|---|---|---|---|---|---|
| mt18dww010a | kg | Adhesivo de contacto a base de resina acrílica en dispersión acuosa, para piso de goma, caucho, linóleo, PVC, alfombra y textil. (material) | 0.250 | 86.49 | 21.62 |
| mt18dte010V | m² | Alfombra de fibra natural 80% lana y 20% poliamida, de pelo cortado, fabricada por proceso tufting, suministrada en losetas de 50x50 cm. (material) | 1.050 | 2135.13 | 2241.89 |
| mo027 | h | Oficial instalador de alfombras y acabados textiles. (mano de obra) | 0.300 | 119.98 | 35.99 |
| mo065 | h | Ayudante instalador de alfombras y acabados textiles. (mano de obra) | 0.300 | 73.05 | 21.92 |
| % | % | Herramienta menor | 2 % | 2321.42 | 46.43 |
|  |  | Costes directos |  |  | 2367.85 |
