# Encerado de piso de piedra natural

- Propiedad del archivo: CYPE INGENIEROS, S.A.
- Formato: FIEBDC-3/2002
- Ámbito geográfico: México
- Divisa: MXN
- Costes indirectos: 3.00 %
- Gastos generales: 13.00 %
- Beneficio industrial: 6.00 %
- IVA: 16.00 %

## R Revestimientos y lambrines

### RS Pisos

#### RSY Reparaciones

**RSY031** m² Encerado de piso de piedra natural.
Encerado de piso de piedra natural, mediante la aplicación de dos manos de cera microcristalina, según las instrucciones y dosificaciones recomendadas por el fabricante, para la protección de la superficie de piedra natural, evitando la aparición de salitre e incrustaciones. Incluso limpieza previa del piso, con eliminación de partículas sueltas, sin incluir la limpieza de manchas de grasa, eflorescencias salinas e incrustaciones.
Incluye: Limpieza. Encerado del piso.
Criterio de cuantificación de proyecto: Superficie medida según documentación gráfica de Proyecto.
Criterio de cuantificación de obra: Se medirá la superficie realmente ejecutada según especificaciones de Proyecto.

| Código | Ud | Descripción | Rendimiento | Precio | Importe |
|---|---|---|---|---|---|
| mt08lim090c | kg | Cera microcristalina, obtenida a partir del proceso de refinado del petróleo, para encerado de suelos. (material) | 0.250 | 138.83 | 34.71 |
| mo112 | h | Peón albañil. (mano de obra) | 0.172 | 71.45 | 12.29 |
| mo113 | h | Cabo albañil. (mano de obra) | 0.075 | 70.30 | 5.27 |
| % | % | Herramienta menor | 2 % | 52.27 | 1.05 |
|  |  | Costes directos |  |  | 53.32 |
