# Falso plafón continuo de placas de escayola

- Propiedad del archivo: CYPE INGENIEROS, S.A.
- Formato: FIEBDC-3/2002
- Ámbito geográfico: México
- Divisa: MXN
- Costes indirectos: 3.00 %
- Gastos generales: 13.00 %
- Beneficio industrial: 6.00 %
- IVA: 16.00 %

## R Revestimientos y lambrines

### RT Falsos plafones en interiores

#### RTA Continuos, de placas de escayola

**RTA010** m² Falso plafón continuo de placas de escayola.
Falso plafón continuo suspendido, situado a una altura menor de 4 m, constituido por placas de escayola con nervaduras, de 100x60 cm, con canto recto y acabado liso, suspendidas de la losa mediante estopadas colgantes de pasta de escayola y fibras vegetales, repartidas uniformemente (3 fijaciones/m²) y separadas de los paramentos verticales un mínimo de 5 mm. Incluso pasta de escayola para el pegado de los bordes de las placas y emboquillado de la aparente y aplanado fino final.
Incluye: Trazo en los muros del nivel del falso plafón. Colocación y fijación de las estopadas. Corte de las placas. Colocación de las placas. Resolución de encuentros y puntos singulares. Realización de orificios para el paso de los tubos de la instalación eléctrica. Aplanado fino de las placas con pasta de escayola. Paso de la canalización de protección del cableado eléctrico.
Criterio de cuantificación de proyecto: Superficie medida entre paramentos, según documentación gráfica de Proyecto, sin descontar huecos para instalaciones.
Criterio de cuantificación de obra: Se medirá la superficie realmente ejecutada según especificaciones de Proyecto, sin descontar huecos para instalaciones.

| Código | Ud | Descripción | Rendimiento | Precio | Importe |
|---|---|---|---|---|---|
| mt12fpe010b | m² | Placa de escayola con nervaduras, de 100x60 cm y de 8 mm de espesor (20 mm de espesor total, incluyendo las nervaduras), con canto recto y acabado liso, sin revestir, para falsos plafones. (material) | 1.050 | 58.22 | 61.13 |
| mt12fac010 | kg | Fibras vegetales en rollos. (material) | 0.220 | 25.27 | 5.56 |
| mt09pes010 | m³ | Pasta de escayola. (material) | 0.006 | 2544.69 | 15.27 |
| op00fre010 |  | Fresadora. | 1.000 | 0.00 | 0.00 |
| mo035 | h | Oficial escayolista. (mano de obra) | 0.309 | 119.98 | 37.07 |
| mo117 | h | Peón escayolista. (mano de obra) | 0.309 | 70.30 | 21.72 |
| % | % | Herramienta menor | 2 % | 140.75 | 2.82 |
|  |  | Costes directos |  |  | 143.57 |
