# Tabica para falso plafón continuo de placas de escayola

- Propiedad del archivo: CYPE INGENIEROS, S.A.
- Formato: FIEBDC-3/2002
- Ámbito geográfico: México
- Divisa: MXN
- Costes indirectos: 3.00 %
- Gastos generales: 13.00 %
- Beneficio industrial: 6.00 %
- IVA: 16.00 %

## R Revestimientos y lambrines

### RT Falsos plafones en interiores

#### RTA Continuos, de placas de escayola

**RTA020** m Tabica para falso plafón continuo de placas de escayola.
Formación de tabica vertical en cambio de nivel de falso plafón continuo, mediante placas de escayola con nervaduras y acabado liso asentadas con pasta de escayola, para cerrar un espacio de 20 cm de altura.
Incluye: Replanteo y trazo en los paramentos de la situación de la tabica. Presentación y corte de las piezas. Humectación de la base de fijación. Extendido de la pasta de agarre. Colocación y emboquillado de las piezas. Repasos de encuentros entre piezas, esquinas y rincones.
Criterio de cuantificación de proyecto: Longitud medida según documentación gráfica de Proyecto.
Criterio de cuantificación de obra: Se medirá la longitud realmente ejecutada según especificaciones de Proyecto.

| Código | Ud | Descripción | Rendimiento | Precio | Importe |
|---|---|---|---|---|---|
| mt09pes010 | m³ | Pasta de escayola. (material) | 0.004 | 2544.69 | 10.18 |
| mt12fpe010b | m² | Placa de escayola con nervaduras, de 100x60 cm y de 8 mm de espesor (20 mm de espesor total, incluyendo las nervaduras), con canto recto y acabado liso, sin revestir, para falsos plafones. (material) | 0.220 | 58.22 | 12.81 |
| mo035 | h | Oficial escayolista. (mano de obra) | 0.511 | 119.98 | 61.31 |
| mo117 | h | Peón escayolista. (mano de obra) | 0.511 | 70.30 | 35.92 |
| % | % | Herramienta menor | 2 % | 120.22 | 2.40 |
|  |  | Costes directos |  |  | 122.62 |
