# Falsa viga continua de placas de escayola

- Propiedad del archivo: CYPE INGENIEROS, S.A.
- Formato: FIEBDC-3/2002
- Ámbito geográfico: México
- Divisa: MXN
- Costes indirectos: 3.00 %
- Gastos generales: 13.00 %
- Beneficio industrial: 6.00 %
- IVA: 16.00 %

## R Revestimientos y lambrines

### RT Falsos plafones en interiores

#### RTA Continuos, de placas de escayola

**RTA021** m Falsa viga continua de placas de escayola.
Formación de falsa viga continua de 20x20 cm de sección, con dos caras de placas de escayola con nervaduras y acabado liso, sujetas mediante estopada colgante. Incluso alambre de atar de acero galvanizado para fijaciones.
Incluye: Replanteo y trazo en los paramentos. Presentación y corte de las piezas. Humectación de la base de fijación. Extendido de la pasta de agarre. Colocación y emboquillado de las piezas. Repasos de encuentros entre piezas, esquinas y rincones.
Criterio de cuantificación de proyecto: Longitud medida según documentación gráfica de Proyecto.
Criterio de cuantificación de obra: Se medirá la longitud realmente ejecutada según especificaciones de Proyecto.

| Código | Ud | Descripción | Rendimiento | Precio | Importe |
|---|---|---|---|---|---|
| mt12fpe010b | m² | Placa de escayola con nervaduras, de 100x60 cm y de 8 mm de espesor (20 mm de espesor total, incluyendo las nervaduras), con canto recto y acabado liso, sin revestir, para falsos plafones. (material) | 0.420 | 58.22 | 24.45 |
| mt12fac010 | kg | Fibras vegetales en rollos. (material) | 0.088 | 25.27 | 2.22 |
| mt09pes010 | m³ | Pasta de escayola. (material) | 0.002 | 2544.69 | 5.09 |
| mo035 | h | Oficial escayolista. (mano de obra) | 0.482 | 119.98 | 57.83 |
| mo117 | h | Peón escayolista. (mano de obra) | 0.482 | 70.30 | 33.88 |
| % | % | Herramienta menor | 2 % | 123.47 | 2.47 |
|  |  | Costes directos |  |  | 125.94 |
