# Trampilla para falso plafón continuo de placas de yeso. Sistema "PLACO"

- Propiedad del archivo: CYPE INGENIEROS, S.A.
- Formato: FIEBDC-3/2002
- Ámbito geográfico: México
- Divisa: MXN
- Costes indirectos: 3.00 %
- Gastos generales: 13.00 %
- Beneficio industrial: 6.00 %
- IVA: 16.00 %

## R Revestimientos y lambrines

### RT Falsos plafones en interiores

#### RTC Continuos, de placas de yeso

**RTC019** Ud Trampilla para falso plafón continuo de placas de yeso. Sistema "PLACO".
Trampilla de registro de plástico color blanco, Plastictramp "PLACO", de 300x300 mm, formada por marco y puerta, para falso plafón continuo de placas de yeso. Incluso accesorios de montaje.
Incluye: Marcado y corte de la placa de yeso. Colocación de la trampilla. Resolución de encuentros y puntos singulares.
Criterio de cuantificación de proyecto: Número de unidades previstas, según documentación gráfica de Proyecto.
Criterio de cuantificación de obra: Se medirá el número de unidades realmente colocadas según especificaciones de Proyecto.

| Código | Ud | Descripción | Rendimiento | Precio | Importe |
|---|---|---|---|---|---|
| mt12plk080b | Ud | Trampilla de registro de plástico color blanco, Plastictramp "PLACO", de 300x300 mm, formada por marco y puerta. (material) | 1.000 | 315.27 | 315.27 |
| op00fre010 |  | Fresadora. | 0.100 | 0.00 | 0.00 |
| mo015 | h | Oficial de primera montador de falsos plafones. (mano de obra) | 0.438 | 123.28 | 54.00 |
| mo082 | h | Ayudante montador de falsos plafones. (mano de obra) | 0.219 | 73.05 | 16.00 |
| % | % | Herramienta menor | 2 % | 385.27 | 7.71 |
|  |  | Costes directos |  |  | 392.98 |
