# Tabica para falso plafón continuo de placas de yeso

- Propiedad del archivo: CYPE INGENIEROS, S.A.
- Formato: FIEBDC-3/2002
- Ámbito geográfico: México
- Divisa: MXN
- Costes indirectos: 3.00 %
- Gastos generales: 13.00 %
- Beneficio industrial: 6.00 %
- IVA: 16.00 %

## R Revestimientos y lambrines

### RT Falsos plafones en interiores

#### RTC Continuos, de placas de yeso

**RTC020** m Tabica para falso plafón continuo de placas de yeso.
Tabica vertical en cambio de nivel de falso plafón continuo, mediante placas de yeso asentadas con pasta de agarre, para cerrar un espacio de 20 cm de altura. Incluso corte, fijación con pasta de agarre, pasta de juntas y cinta de juntas.
Incluye: Replanteo y trazo en los paramentos de la situación de la tabica. Presentación y corte de las piezas. Extendido de la pasta de agarre. Fijación de las placas. Resolución de encuentros y puntos singulares. Tratamiento de juntas.
Criterio de cuantificación de proyecto: Longitud medida según documentación gráfica de Proyecto.
Criterio de cuantificación de obra: Se medirá la longitud realmente ejecutada según especificaciones de Proyecto.

| Código | Ud | Descripción | Rendimiento | Precio | Importe |
|---|---|---|---|---|---|
| mt12psg010c | m² | Placa de yeso A / - 1200 / longitud / 18 / con los bordes longitudinales afinados. (material) | 0.231 | 117.48 | 27.14 |
| mt12psg035a | kg | Pasta de agarre. (material) | 0.300 | 8.14 | 2.44 |
| mt12psg030a | kg | Pasta de juntas. (material) | 0.400 | 16.88 | 6.75 |
| mt12psg040a | m | Cinta microperforada de papel. (material) | 2.100 | 0.80 | 1.68 |
| mo015 | h | Oficial de primera montador de falsos plafones. (mano de obra) | 0.730 | 123.28 | 89.99 |
| mo082 | h | Ayudante montador de falsos plafones. (mano de obra) | 0.730 | 73.05 | 53.33 |
| % | % | Herramienta menor | 2 % | 181.33 | 3.63 |
|  |  | Costes directos |  |  | 184.96 |
