# Registro de tina

- Propiedad del archivo: CYPE INGENIEROS, S.A.
- Formato: FIEBDC-3/2002
- Ámbito geográfico: México
- Divisa: MXN
- Costes indirectos: 3.00 %
- Gastos generales: 13.00 %
- Beneficio industrial: 6.00 %
- IVA: 16.00 %

## S Señalización y equipamiento

### SA Muebles sanitarios

#### SAB Tinas

**SAB100** Ud Registro de tina.
Registro de tina, de 210x260 mm, formado por marco y tapa, sobre el muro divisorio de apoyo de la tina.
Criterio de valoración económica: El precio no incluye el revestimiento.
Incluye: Replanteo. Fijación del marco. Colocación del registro.
Criterio de cuantificación de proyecto: Número de unidades previstas, según documentación gráfica de Proyecto.
Criterio de cuantificación de obra: Se medirá el número de unidades realmente colocadas según especificaciones de Proyecto.

| Código | Ud | Descripción | Rendimiento | Precio | Importe |
|---|---|---|---|---|---|
| mt30rbj020a | Ud | Registro de tina, de 210x260 mm, formado por marco y tapa. (material) | 1.000 | 1195.29 | 1195.29 |
| mo020 | h | Oficial albañil. (mano de obra) | 0.715 | 121.97 | 87.21 |
| % | % | Herramienta menor | 2 % | 1282.50 | 25.65 |
|  |  | Costes directos |  |  | 1308.15 |
