# Plato de regadera de porcelana sanitaria

- Propiedad del archivo: CYPE INGENIEROS, S.A.
- Formato: FIEBDC-3/2002
- Ámbito geográfico: México
- Divisa: MXN
- Costes indirectos: 3.00 %
- Gastos generales: 13.00 %
- Beneficio industrial: 6.00 %
- IVA: 16.00 %

## S Señalización y equipamiento

### SA Muebles sanitarios

#### SAD Regaderas

**SAD015** Ud Plato de regadera de porcelana sanitaria.
Plato de regadera de porcelana sanitaria, gama básica, color blanco, 70x70x10 cm. Incluso silicona para sellado de juntas.
Criterio de valoración económica: El precio no incluye la grifería.
Incluye: Replanteo. Colocación y fijación del aparato. Montaje del desagüe. Conexión a la red de evacuación. Comprobación de su correcto funcionamiento. Sellado de juntas.
Criterio de cuantificación de proyecto: Número de unidades previstas, según documentación gráfica de Proyecto.
Criterio de cuantificación de obra: Se medirá el número de unidades realmente colocadas según especificaciones de Proyecto.

| Código | Ud | Descripción | Rendimiento | Precio | Importe |
|---|---|---|---|---|---|
| mt30pps010a | Ud | Plato de regadera de porcelana sanitaria, gama básica, color blanco, de 70x70x10 cm. (material) | 1.000 | 1979.76 | 1979.76 |
| mt30dpd010c | Ud | Desagüe para plato de regadera con orificio de 90 mm. (material) | 1.000 | 2018.43 | 2018.43 |
| mt30www005 | Ud | Cartucho de 300 ml de silicona ácida monocomponente, fungicida, para sellado de juntas en ambientes húmedos. (material) | 0.036 | 222.23 | 8.00 |
| mo008 | h | Oficial plomero. (mano de obra) | 1.572 | 123.28 | 193.80 |
| % | % | Herramienta menor | 2 % | 4199.99 | 84.00 |
|  |  | Costes directos |  |  | 4283.99 |
