# Plato de regadera de resina

- Propiedad del archivo: CYPE INGENIEROS, S.A.
- Formato: FIEBDC-3/2002
- Ámbito geográfico: México
- Divisa: MXN
- Costes indirectos: 3.00 %
- Gastos generales: 13.00 %
- Beneficio industrial: 6.00 %
- IVA: 16.00 %

## S Señalización y equipamiento

### SA Muebles sanitarios

#### SAD Regaderas

**SAD025** Ud Plato de regadera de resina.
Plato de regadera cuadrado, de resina, color blanco, acabado mate imitación piedra, con fondo antideslizante y orificio de desagüe en un lateral de 90 mm de diámetro, de 800x800x40 mm, con válvula con sello hidráulico de 30 mm de altura de céspol.
Criterio de valoración económica: El precio no incluye la grifería.
Incluye: Replanteo. Colocación y fijación del aparato. Montaje del desagüe. Conexión a la red de evacuación. Comprobación de su correcto funcionamiento.
Criterio de cuantificación de proyecto: Número de unidades previstas, según documentación gráfica de Proyecto.
Criterio de cuantificación de obra: Se medirá el número de unidades realmente colocadas según especificaciones de Proyecto.

| Código | Ud | Descripción | Rendimiento | Precio | Importe |
|---|---|---|---|---|---|
| mt30pog010aa | Ud | Plato de regadera cuadrado, de resina, color blanco, acabado mate imitación piedra, con fondo antideslizante y orificio de desagüe en un lateral de 90 mm de diámetro, de 800x800x40 mm, con tapón de desagüe. (material) | 1.000 | 11818.75 | 11818.75 |
| mt30asg080ab | Ud | Válvula con sello hidráulico de 30 mm de altura de céspol, con salida de 40 mm de diámetro exterior para tubo de desagüe de polietileno, con tapón de desagüe, céspol antiolores, filtro de pelos y elementos de fijación, para plato de regadera con orificio de desagüe de 90 mm de diámetro. (material) | 1.000 | 1896.98 | 1896.98 |
| mo008 | h | Oficial plomero. (mano de obra) | 1.572 | 123.28 | 193.80 |
| % | % | Herramienta menor | 2 % | 13909.53 | 278.19 |
|  |  | Costes directos |  |  | 14187.72 |
