# Bastidor empotrado para regadera

- Propiedad del archivo: CYPE INGENIEROS, S.A.
- Formato: FIEBDC-3/2002
- Ámbito geográfico: México
- Divisa: MXN
- Costes indirectos: 3.00 %
- Gastos generales: 13.00 %
- Beneficio industrial: 6.00 %
- IVA: 16.00 %

## S Señalización y equipamiento

### SA Muebles sanitarios

#### SAD Regaderas

**SAD110** Ud Bastidor empotrado para regadera.
Bastidor premontado de acero galvanizado, de 530 mm de anchura, con céspol de pared, con perfiles de apoyo de acero galvanizado ajustables en altura entre 65 y 90 mm, para regadera, con conector de descarga de polietileno de alta densidad de 40 mm de diámetro, tapa de protección con babero y fijaciones. Instalación empotrada en muro de mampostería.
Incluye: Replanteo. Colocación y fijación del bastidor. Conexión a la red de evacuación. Colocación del embellecedor. Comprobación de su correcto funcionamiento.
Criterio de cuantificación de proyecto: Número de unidades previstas, según documentación gráfica de Proyecto.
Criterio de cuantificación de obra: Se medirá el número de unidades realmente colocadas según especificaciones de Proyecto.

| Código | Ud | Descripción | Rendimiento | Precio | Importe |
|---|---|---|---|---|---|
| mt30geb085a | Ud | Bastidor premontado de acero galvanizado, de 530 mm de anchura, con céspol de pared, con perfiles de apoyo de acero galvanizado ajustables en altura entre 65 y 90 mm, para regadera, con conector de descarga de polietileno de alta densidad de 40 mm de diámetro, tapa de protección con babero y fijaciones, para empotrar en muro de mampostería o en muro divisorio de placas de yeso. (material) | 1.000 | 12639.56 | 12639.56 |
| op00tal010 |  | Taladro. | 1.000 | 0.00 | 0.00 |
| op00ato010 |  | Atornillador. | 1.000 | 0.00 | 0.00 |
| mo008 | h | Oficial plomero. (mano de obra) | 1.001 | 125.33 | 125.46 |
| % | % | Herramienta menor | 2 % | 12765.02 | 255.30 |
|  |  | Costes directos |  |  | 13020.32 |
