# Horno eléctrico

- Propiedad del archivo: CYPE INGENIEROS, S.A.
- Formato: FIEBDC-3/2002
- Ámbito geográfico: México
- Divisa: MXN
- Costes indirectos: 3.00 %
- Gastos generales: 13.00 %
- Beneficio industrial: 6.00 %
- IVA: 16.00 %

## S Señalización y equipamiento

### SC Cocinas/galerías

#### SCE Electrodomésticos

**SCE040** Ud Horno eléctrico.
Horno eléctrico integrable, de 595 mm de anchura, 595 mm de altura y 575 mm de profundidad, acabado cromado mate, con capacidad para 77 l, índice de eficiencia energética EEI entre 82 y 107.
Incluye: Replanteo. Colocación del aparato. Conexión a la red eléctrica. Comprobación de su correcto funcionamiento.
Criterio de cuantificación de proyecto: Número de unidades previstas, según documentación gráfica de Proyecto.
Criterio de cuantificación de obra: Se medirá el número de unidades realmente colocadas según especificaciones de Proyecto.

| Código | Ud | Descripción | Rendimiento | Precio | Importe |
|---|---|---|---|---|---|
| mt32hok010Ja | Ud | Horno eléctrico integrable, de 595 mm de anchura, 595 mm de altura y 575 mm de profundidad, acabado cromado mate, con capacidad para 77 l, índice de eficiencia energética EEI entre 82 y 107. (material) | 1.000 | 7206.95 | 7206.95 |
| mo003 | h | Oficial electricista. (mano de obra) | 0.699 | 123.28 | 86.17 |
| % | % | Herramienta menor | 2 % | 7293.12 | 145.86 |
|  |  | Costes directos |  |  | 7438.98 |
