# Tope para puerta interior. Colocación en la pared

- Propiedad del archivo: CYPE INGENIEROS, S.A.
- Formato: FIEBDC-3/2002
- Ámbito geográfico: México
- Divisa: MXN
- Costes indirectos: 3.00 %
- Gastos generales: 13.00 %
- Beneficio industrial: 6.00 %
- IVA: 16.00 %

## S Señalización y equipamiento

### SD Protecciones

#### SDO Protectores para puertas

**SDO011** Ud Tope para puerta interior. Colocación en la pared.
Tope para puerta interior, para colocación en la pared, imitación acero, fijado mediante tornillos.
Incluye: Replanteo de los puntos de fijación. Montaje y fijación.
Criterio de cuantificación de proyecto: Número de unidades previstas, según documentación gráfica de Proyecto.
Criterio de cuantificación de obra: Se medirá el número de unidades realmente colocadas según especificaciones de Proyecto.

| Código | Ud | Descripción | Rendimiento | Precio | Importe |
|---|---|---|---|---|---|
| mt53pdi050pg | Ud | Tope para puerta interior, para colocación en la pared, imitación acero. (material) | 1.000 | 83.24 | 83.24 |
| mt12ppl016 | Ud | Tornillo autorroscante protegido contra la oxidación. (material) | 1.000 | 0.78 | 0.78 |
| mo080 | h | Ayudante montador. (mano de obra) | 0.067 | 73.05 | 4.89 |
| % | % | Herramienta menor | 2 % | 88.91 | 1.78 |
|  |  | Costes directos |  |  | 90.69 |
