# Tope protector de manos para puerta interior. Colocación en la manija de la puerta

- Propiedad del archivo: CYPE INGENIEROS, S.A.
- Formato: FIEBDC-3/2002
- Ámbito geográfico: México
- Divisa: MXN
- Costes indirectos: 3.00 %
- Gastos generales: 13.00 %
- Beneficio industrial: 6.00 %
- IVA: 16.00 %

## S Señalización y equipamiento

### SD Protecciones

#### SDO Protectores para puertas

**SDO013** Ud Tope protector de manos para puerta interior. Colocación en la manija de la puerta.
Tope protector de manos para puerta interior, de elastómero termoplástico, con forma de bola, de 4 cm de diámetro y ancla de 10 cm de longitud, para colocar con tornillo, tuerca y arandelas en la manija de la puerta.
Incluye: Replanteo. Montaje y fijación.
Criterio de cuantificación de proyecto: Número de unidades previstas, según documentación gráfica de Proyecto.
Criterio de cuantificación de obra: Se medirá el número de unidades realmente colocadas según especificaciones de Proyecto.

| Código | Ud | Descripción | Rendimiento | Precio | Importe |
|---|---|---|---|---|---|
| mt53pdi052a | Ud | Tope protector de manos para puerta interior, de elastómero termoplástico, con forma de bola, de 4 cm de diámetro y ancla de 10 cm de longitud, color azul, para colocar con tornillo, tuerca y arandelas en la manija de la puerta. (material) | 1.000 | 199.59 | 199.59 |
| mo080 | h | Ayudante montador. (mano de obra) | 0.067 | 73.05 | 4.89 |
| % | % | Herramienta menor | 2 % | 204.48 | 4.09 |
|  |  | Costes directos |  |  | 208.57 |
