# Revestimiento mural interior con panel antichoque alveolar de PVC

- Propiedad del archivo: CYPE INGENIEROS, S.A.
- Formato: FIEBDC-3/2002
- Ámbito geográfico: México
- Divisa: MXN
- Costes indirectos: 3.00 %
- Gastos generales: 13.00 %
- Beneficio industrial: 6.00 %
- IVA: 16.00 %

## S Señalización y equipamiento

### SD Protecciones

#### SDR Láminas y paneles protectores para revestimientos murales

**SDR020** m² Revestimiento mural interior con panel antichoque alveolar de PVC.
Revestimiento mural interior con panel antichoque alveolar de PVC, de 200x3000 mm y 8 mm de espesor, color blanco. Colocación en obra: con grapas de acero inoxidable, sobre polines de MDF, en posición horizontal, separados 40 cm entre sí y fijados al paramento vertical mediante taquetes y tornillos.
Incluye: Preparación y limpieza del paramento vertical. Replanteo y corte de los polines. Fijación de los polines. Replanteo y corte de los paneles. Colocación de los paneles y de los perfiles de terminación.
Criterio de cuantificación de proyecto: Superficie medida según documentación gráfica de Proyecto, deduciendo los huecos de superficie mayor de 2 m².
Criterio de cuantificación de obra: Se medirá la superficie realmente ejecutada según especificaciones de Proyecto, deduciendo los huecos de superficie mayor de 2 m².

| Código | Ud | Descripción | Rendimiento | Precio | Importe |
|---|---|---|---|---|---|
| mt12pvc020e | m² | Panel antichoque alveolar de PVC, de 200x3000 mm y 8 mm de espesor, color blanco, Euroclase B-s3, d0 de reacción al fuego, con el precio incrementado el 20% en concepto de perfiles de terminación. (material) | 1.050 | 792.38 | 832.00 |
| mt12pvc030a | m | Polín de MDF, de 30x10x3000 mm, para pared. (material) | 2.500 | 29.69 | 74.23 |
| mt26aaa240da | Ud | Taquete de nylon con tornillo de cabeza avellanada, de acero inoxidable AISI 304, de 6 mm de diámetro y 35 mm de longitud. (material) | 6.000 | 4.08 | 24.48 |
| mt16aaa070 | Ud | Grapa de acero inoxidable, de 14 mm. (material) | 12.500 | 11.84 | 148.00 |
| mo017 | h | Oficial carpintero. (mano de obra) | 0.336 | 129.19 | 43.41 |
| mo058 | h | Ayudante carpintero. (mano de obra) | 0.336 | 78.01 | 26.21 |
| % | % | Herramienta menor | 2 % | 1148.33 | 22.97 |
|  |  | Costes directos |  |  | 1171.30 |
