# Codo de regadera con toma para flexo

- Propiedad del archivo: CYPE INGENIEROS, S.A.
- Formato: FIEBDC-3/2002
- Ámbito geográfico: México
- Divisa: MXN
- Costes indirectos: 3.00 %
- Gastos generales: 13.00 %
- Beneficio industrial: 6.00 %
- IVA: 16.00 %

## S Señalización y equipamiento

### SG Griferías

#### SGD Para regaderas

**SGD083** Ud Codo de regadera con toma para flexo.
Codo de regadera con toma de 1/2" para flexo, acabado cromado, con florón circular. Incluso elementos de fijación.
Incluye: Colocación. Comprobación de su correcto funcionamiento.
Criterio de cuantificación de proyecto: Número de unidades previstas, según documentación gráfica de Proyecto.
Criterio de cuantificación de obra: Se medirá el número de unidades realmente colocadas según especificaciones de Proyecto.

| Código | Ud | Descripción | Rendimiento | Precio | Importe |
|---|---|---|---|---|---|
| mt31gro119a | Ud | Codo de regadera con toma de 1/2" para flexo, acabado cromado, con florón circular, incluso elementos de fijación. (material) | 1.000 | 1951.01 | 1951.01 |
| mo008 | h | Oficial plomero. (mano de obra) | 0.214 | 123.28 | 26.38 |
| % | % | Herramienta menor | 2 % | 1977.39 | 39.55 |
|  |  | Costes directos |  |  | 2016.94 |
