# Equipo de regadera

- Propiedad del archivo: CYPE INGENIEROS, S.A.
- Formato: FIEBDC-3/2002
- Ámbito geográfico: México
- Divisa: MXN
- Costes indirectos: 3.00 %
- Gastos generales: 13.00 %
- Beneficio industrial: 6.00 %
- IVA: 16.00 %

## S Señalización y equipamiento

### SG Griferías

#### SGD Para regaderas

**SGD085** Ud Equipo de regadera.
Equipo de regadera, formado por regadera de teléfono, acabado cromado, con dos tipos de chorro (Rain y Jet), con limitador de caudal a 5,7 l/min, aro protector de silicona con tecnología ShockProof y sistema antical, barra soporte, de 60 cm de longitud, acabado cromado, con elemento deslizante para ajuste en altura y flexo de regadera de 1,75 m de longitud. Incluso elementos de fijación y juntas elásticas.
Incluye: Colocación. Conexionado y comprobación de su correcto funcionamiento.
Criterio de cuantificación de proyecto: Número de unidades previstas, según documentación gráfica de Proyecto.
Criterio de cuantificación de obra: Se medirá el número de unidades realmente colocadas según especificaciones de Proyecto.

| Código | Ud | Descripción | Rendimiento | Precio | Importe |
|---|---|---|---|---|---|
| mt31gro136a | Ud | Equipo de regadera, formado por regadera de teléfono, acabado cromado, con dos tipos de chorro (Rain y Jet), con limitador de caudal a 5,7 l/min, aro protector de silicona con tecnología ShockProof y sistema antical, barra soporte, de 60 cm de longitud, acabado cromado, con elemento deslizante para ajuste en altura y flexo de regadera de 1,75 m de longitud, incluso elementos de fijación y juntas elásticas. (material) | 1.000 | 1731.71 | 1731.71 |
| mo008 | h | Oficial plomero. (mano de obra) | 0.286 | 123.28 | 35.26 |
| % | % | Herramienta menor | 2 % | 1766.97 | 35.34 |
|  |  | Costes directos |  |  | 1802.31 |
