# Grifería temporizada para urinario

- Propiedad del archivo: CYPE INGENIEROS, S.A.
- Formato: FIEBDC-3/2002
- Ámbito geográfico: México
- Divisa: MXN
- Costes indirectos: 3.00 %
- Gastos generales: 13.00 %
- Beneficio industrial: 6.00 %
- IVA: 16.00 %

## S Señalización y equipamiento

### SG Griferías

#### SGU Para urinarios

**SGU010** Ud Grifería temporizada para urinario.
Grifería temporizada, instalación empotrada formada por grifo de paso recto mural para urinario, con tiempo de flujo de 6 segundos, caudal de 9 l/min, con embellecedor embutido, para colocación empotrada. Incluso elementos de conexión.
Incluye: Replanteo. Colocación. Conexionado. Comprobación de su correcto funcionamiento.
Criterio de cuantificación de proyecto: Número de unidades previstas, según documentación gráfica de Proyecto.
Criterio de cuantificación de obra: Se medirá el número de unidades realmente colocadas según especificaciones de Proyecto.

| Código | Ud | Descripción | Rendimiento | Precio | Importe |
|---|---|---|---|---|---|
| mt31gmp310bka | Ud | Grifo de paso recto mural para urinario, con tiempo de flujo de 6 segundos, caudal de 9 l/min, con embellecedor embutido, para colocación empotrada; incluso elementos de conexión. (material) | 1.000 | 1597.12 | 1597.12 |
| mt37www010 | Ud | Material auxiliar para instalaciones hidrosanitarias. (material) | 1.000 | 26.32 | 26.32 |
| mo008 | h | Oficial plomero. (mano de obra) | 0.286 | 123.28 | 35.26 |
| % | % | Herramienta menor | 2 % | 1658.70 | 33.17 |
|  |  | Costes directos |  |  | 1691.87 |
