# Pozo de bombeo prefabricado, de polietileno

- Propiedad del archivo: CYPE INGENIEROS, S.A.
- Formato: FIEBDC-3/2002
- Ámbito geográfico: México
- Divisa: MXN
- Costes indirectos: 3.00 %
- Gastos generales: 13.00 %
- Beneficio industrial: 6.00 %
- IVA: 16.00 %

## U Urbanización interior del predio

### UA Alcantarillado

#### UAO Pozos de bombeo

**UAO020** Ud Pozo de bombeo prefabricado, de polietileno.
Pozo de bombeo, monobloque, de polietileno de alta densidad, de 1000 mm de diámetro nominal y 1,5 m de altura nominal, con cono reductor de 600 mm de diámetro nominal en la boca, con la escalera instalada, base con superficie lisa, una entrada con conector de unión con junta elástica de 250 mm de diámetro, una salida de impulsión con conexión embridada de 90 mm de diámetro y tubo para ventilación, sobre solera de 30 cm de espesor de concreto reforzado f'c=300 kg/cm² (30 MPa), clase de exposición ambiental D, tamaño máximo del agregado 20 mm, revenimiento de 5 a 10 cm, encastre del cuerpo del albañal 10 cm en dicha solera, ligeramente armada con malla electrosoldada tipo 6x6 2/2 y losa alrededor de la boca del cono de 150x150 cm y 20 cm de espesor de concreto simple f'c=30 MPa (300 kg/cm²), clasificación de exposición D, tamaño máximo del agregado 20 mm, revenimiento de 5 a 10 cm; con cierre de tapa circular y marco de fundición carga de rotura 250 kN, instalado en junto a guarniciones de aceras o zonas de las cunetas de las calles.
Criterio de valoración económica: El precio incluye los equipos y la maquinaria necesarios para el desplazamiento y la disposición en obra de los elementos, pero no incluye el equipo de bombeo, la excavación ni el relleno del trasdós.
Incluye: Replanteo. Colocación de la malla electrosoldada para la solera. Colado y compactación del concreto en formación de solera. Colocación del pozo. Conexionado de los albañales al pozo. Colado y compactación del concreto para formación de la losa alrededor de la boca del cono. Colocación de marco, tapa de registro y accesorios. Comprobación de su correcto funcionamiento.
Criterio de cuantificación de proyecto: Número de unidades previstas, según documentación gráfica de Proyecto.
Criterio de cuantificación de obra: Se medirá el número de unidades realmente ejecutadas según especificaciones de Proyecto.

| Código | Ud | Descripción | Rendimiento | Precio | Importe |
|---|---|---|---|---|---|
| mt10haf061xi | m³ | Concreto f'c=30 MPa (300 kg/cm²), clasificación de exposición D, tamaño máximo del agregado 20 mm, revenimiento nominal del concreto fresco de 5 a 10 mm, premezclado, según RCDF NTC Diseño y Construcción de Estructuras de Concreto (2004). (material) | 0.530 | 1861.41 | 986.55 |
| mt07ame070J | m² | Malla electrosoldada de alambre liso de acero tipo 6x6 2/2, separación 15,24x15,24 cm y Ø 6,67-6,67 mm, según NMX-B-290-CANACERO. (material) | 1.767 | 69.35 | 122.54 |
| mt11ras180ba | Ud | Pozo de bombeo, monobloque, de polietileno de alta densidad, de 1000 mm de diámetro nominal y 1,5 m de altura nominal, con cono reductor de 600 mm de diámetro nominal en la boca, con la escalera instalada, base con superficie lisa, una entrada con conector de unión con junta elástica de 250 mm de diámetro, una salida de impulsión con conexión embridada de 90 mm de diámetro y tubo para ventilación. (material) | 1.000 | 29185.54 | 29185.54 |
| mt10hmf071Ce | m³ | Concreto simple f'c=30 MPa (300 kg/cm²), clasificación de exposición D, tamaño máximo del agregado 20 mm, revenimiento nominal del concreto fresco de 5 a 10 mm, premezclado, según RCDF NTC Diseño y Construcción de Estructuras de Concreto (2004). (material) | 0.293 | 1861.41 | 545.39 |
| mt46tpr010g | Ud | Tapa circular y marco de fundición dúctil de 660 mm de diámetro exterior y 40 mm de altura, paso libre de 550 mm, para pozo, carga de rotura 250 kN. Tapa revestida con pintura bituminosa y marco sin cierre ni junta. (material) | 1.000 | 1156.66 | 1156.66 |
| mq04cag010a | h | Camión con grúa de hasta 6 t. (maquinaria) | 0.261 | 860.11 | 224.49 |
| au00auh020 |  | Canal para colado del concreto. | 1.000 | 0.00 | 0.00 |
| au00auh040 |  | Vibrador de concreto, eléctrico. | 1.000 | 0.00 | 0.00 |
| mo041 | h | Oficial albañil de obra civil. (mano de obra) | 2.434 | 119.98 | 292.03 |
| mo087 | h | Ayudante albañil de obra civil. (mano de obra) | 1.217 | 73.05 | 88.90 |
| % | % | Herramienta menor | 2 % | 32602.10 | 652.04 |
|  |  | Costes directos |  |  | 33254.14 |
