# Marcado y señalización de pistas deportivas, con pintura plástica

- Propiedad del archivo: CYPE INGENIEROS, S.A.
- Formato: FIEBDC-3/2002
- Ámbito geográfico: México
- Divisa: MXN
- Costes indirectos: 3.00 %
- Gastos generales: 13.00 %
- Beneficio industrial: 6.00 %
- IVA: 16.00 %

## U Urbanización interior del predio

### UD Pistas deportivas

#### UDV Revestimientos

**UDV040** m Marcado y señalización de pistas deportivas, con pintura plástica.
Aplicación manual de dos manos de pintura plástica antideslizante, color blanco, acabado satinado, textura lisa, la primera mano diluida con un 20% de agua y la siguiente diluida con un 5% de agua o sin diluir; para marcado y señalización de pista de tenis, con líneas de 5 cm de anchura, según normas federativas.
Incluye: Preparación de la superficie. Ejecución del marcado.
Criterio de cuantificación de proyecto: Longitud medida según documentación gráfica de Proyecto.
Criterio de cuantificación de obra: Se medirá la longitud realmente ejecutada según especificaciones de Proyecto.

| Código | Ud | Descripción | Rendimiento | Precio | Importe |
|---|---|---|---|---|---|
| mt27pii060x | l | Pintura plástica, a base de resinas acrílicas, color blanco, acabado satinado, textura lisa, antideslizante; para aplicar con brocha, rodillo o pistola. (material) | 0.010 | 227.26 | 2.27 |
| mt27wav020b | m | Cinta adhesiva de pintor, de 50 mm de anchura. (material) | 2.000 | 3.77 | 7.54 |
| mo038 | h | Oficial pintor. (mano de obra) | 0.084 | 119.98 | 10.08 |
| mo076 | h | Ayudante pintor. (mano de obra) | 0.084 | 73.05 | 6.14 |
| % | % | Herramienta menor | 2 % | 26.03 | 0.52 |
|  |  | Costes directos |  |  | 26.55 |
