# Hornacina de mampostería

- Propiedad del archivo: CYPE INGENIEROS, S.A.
- Formato: FIEBDC-3/2002
- Ámbito geográfico: México
- Divisa: MXN
- Costes indirectos: 3.00 %
- Gastos generales: 13.00 %
- Beneficio industrial: 6.00 %
- IVA: 16.00 %

## U Urbanización interior del predio

### UH Obra civil complementaria

#### UHI Hornacinas "in situ"

**UHI010** Ud Hornacina de mampostería.
Hornacina de 70x100x30 cm, de mampostería de tabique de barro hueco doble, para revestir, 33x16x7 cm, con juntas de 10 mm de espesor, asentada con mortero de cemento confeccionado en obra, con 250 kg/m³ de cemento, color gris, dosificación 1:6, suministrado en sacos, para alojamiento de instalaciones. Incluso cimentación de concreto simple f'c=20 MPa (200 kg/cm²), clasificación de exposición A1, tamaño máximo del agregado 20 mm, revenimiento de 5 a 10 cm, pasamuros, cierre superior mediante tablero cerámico, aplanado grueso interior y exterior con mortero de cemento confeccionado en obra, con 250 kg/m³ de cemento, color gris, dosificación 1:6, suministrado en sacos, y recibido de marcos y puertas (no incluidos en este precio).
Incluye: Formación de la cimentación. Preparación del mortero. Ejecución de la mampostería. Colocación de los pasamuros. Ejecución del cierre superior de la hornacina. Recibido de marcos y puertas. Aplanado grueso interior y exterior.
Criterio de cuantificación de proyecto: Número de unidades previstas, según documentación gráfica de Proyecto.
Criterio de cuantificación de obra: Se medirá el número de unidades realmente ejecutadas según especificaciones de Proyecto.

| Código | Ud | Descripción | Rendimiento | Precio | Importe |
|---|---|---|---|---|---|
| mt04lvc010g | Ud | Tabique de barro hueco doble, para revestir, 33x16x7 cm, densidad 810 kg/m³. (material) | 38.000 | 7.59 | 288.42 |
| mt08aaa010a | m³ | Agua. (material) | 0.012 | 22.86 | 0.27 |
| mt01arg005a | t | Arena de cantera, para mortero hecho en obra. (material) | 0.031 | 315.71 | 9.79 |
| mt08cem000f | kg | Cemento gris en sacos. (material) | 4.846 | 2.24 | 10.86 |
| mt10hmf071ce | m³ | Concreto simple f'c=20 MPa (200 kg/cm²), clasificación de exposición A1, tamaño máximo del agregado 20 mm, revenimiento nominal del concreto fresco de 5 a 10 mm, premezclado, según RCDF NTC Diseño y Construcción de Estructuras de Concreto (2004). (material) | 0.063 | 1300.78 | 81.95 |
| mt04lvg020a | Ud | Tablero cerámico hueco machihembrado, para revestir, 50x20x3 cm, con las testas rectas. (material) | 4.000 | 4.14 | 16.56 |
| mq06hor010 | h | Revolvedora de concreto eléctrica con una capacidad de amasado de 160 l. (maquinaria) | 0.017 | 53.58 | 0.91 |
| au00auh040 |  | Vibrador de concreto, eléctrico. | 1.000 | 0.00 | 0.00 |
| mo041 | h | Oficial albañil de obra civil. (mano de obra) | 6.739 | 119.98 | 808.55 |
| mo087 | h | Ayudante albañil de obra civil. (mano de obra) | 7.021 | 73.05 | 512.88 |
| % | % | Herramienta menor | 2 % | 1730.19 | 34.60 |
|  |  | Costes directos |  |  | 1764.79 |
