# Hornacina prefabricada de concreto

- Propiedad del archivo: CYPE INGENIEROS, S.A.
- Formato: FIEBDC-3/2002
- Ámbito geográfico: México
- Divisa: MXN
- Costes indirectos: 3.00 %
- Gastos generales: 13.00 %
- Beneficio industrial: 6.00 %
- IVA: 16.00 %

## U Urbanización interior del predio

### UH Obra civil complementaria

#### UHP Hornacinas prefabricadas

**UHP010** Ud Hornacina prefabricada de concreto.
Hornacina prefabricada de concreto, para alojamiento de caja de protección y medida de energía eléctrica, de 760x250x1200 mm de dimensiones exteriores, formada por cemento, agregado, fibras de acero y polipropileno. Totalmente montada.
Incluye: Preparación de la superficie de apoyo. Replanteo. Izado y presentación de la hornacina mediante grúa. Colocación, aplomado y nivelación. Emboquillado y limpieza. Montaje y desmontaje de apeos complementarios.
Criterio de cuantificación de proyecto: Número de unidades previstas, según documentación gráfica de Proyecto.
Criterio de cuantificación de obra: Se medirá el número de unidades realmente ejecutadas según especificaciones de Proyecto.

| Código | Ud | Descripción | Rendimiento | Precio | Importe |
|---|---|---|---|---|---|
| mt47hph010a | Ud | Hornacina prefabricada de concreto, para alojamiento de caja de protección y medida de energía eléctrica, de 760x250x1200 mm de dimensiones exteriores, formada por cemento, agregado, fibras de acero y polipropileno. (material) | 1.000 | 2524.81 | 2524.81 |
| mq07gte010c | h | Grúa autopropulsada de brazo telescópico con una capacidad de elevación de 30 t y 27 m de altura máxima de trabajo. (maquinaria) | 0.580 | 1165.37 | 675.91 |
| mo041 | h | Oficial albañil de obra civil. (mano de obra) | 0.293 | 119.98 | 35.15 |
| mo087 | h | Ayudante albañil de obra civil. (mano de obra) | 0.293 | 73.05 | 21.40 |
| % | % | Herramienta menor | 2 % | 3257.27 | 65.15 |
|  |  | Costes directos |  |  | 3322.42 |
