# Farola para alumbrado de zonas peatonales

- Propiedad del archivo: CYPE INGENIEROS, S.A.
- Formato: FIEBDC-3/2002
- Ámbito geográfico: México
- Divisa: MXN
- Costes indirectos: 3.00 %
- Gastos generales: 13.00 %
- Beneficio industrial: 6.00 %
- IVA: 16.00 %

## U Urbanización interior del predio

### UI Iluminación exterior

#### UII Alumbrado de zonas peatonales y jardín

**UII020** Ud Farola para alumbrado de zonas peatonales.
Farola con distribución de claro radialmente asimétrica, con luminaria rectangular de 1100x155x95 mm, columna de 4600 mm, con lámpara LED de 50 W, con cuerpo de aluminio inyectado, aluminio y acero inoxidable, vidrio de seguridad, reflector de aluminio puro anodizado, clase de protección I, grado de protección IP65, con placa base y anclas, con caja de conexión y protección, con fusibles, toma de tierra con pica y registro de paso y ramal de 40x40x60 cm, con marco y tapa de hierro fundido. Incluso lámparas.
Criterio de valoración económica: El precio no incluye la excavación de la cimentación ni la formación de la cimentación.
Incluye: Replanteo. Fijación de la columna. Ejecución de la toma de tierra. Montaje, conexionado y comprobación de su correcto funcionamiento.
Criterio de cuantificación de proyecto: Número de unidades previstas, según documentación gráfica de Proyecto.
Criterio de cuantificación de obra: Se medirá el número de unidades realmente ejecutadas según especificaciones de Proyecto.

| Código | Ud | Descripción | Rendimiento | Precio | Importe |
|---|---|---|---|---|---|
| mt34www020 | Ud | Registro de paso y ramal de 40x40x60 cm, con marco y tapa de hierro fundido. (material) | 1.000 | 2189.73 | 2189.73 |
| mt34www040 | Ud | Caja de conexión y protección, con fusibles. (material) | 1.000 | 178.08 | 178.08 |
| mt35ttc010b | m | Conductor de cobre desnudo, de 35 mm². (material) | 2.000 | 83.26 | 166.52 |
| mt35tte010a | Ud | Electrodo para red de toma de tierra cobreado con 300 µm, fabricado en acero, de 14 mm de diámetro y 1,5 m de longitud. (material) | 1.000 | 474.10 | 474.10 |
| mt34beg100a | Ud | Farola con distribución de claro radialmente asimétrica, con luminaria rectangular de 1100x155x95 mm, columna de 4600 mm, con lámpara LED de 50 W, con cuerpo de aluminio inyectado, aluminio y acero inoxidable, vidrio de seguridad, reflector de aluminio puro anodizado, clase de protección I, grado de protección IP65, con placa base y anclas. (material) | 1.000 | 87362.09 | 87362.09 |
| mq04cag010c | h | Camión con grúa de hasta 12 t. (maquinaria) | 1.159 | 1018.39 | 1180.31 |
| mo003 | h | Oficial electricista. (mano de obra) | 0.685 | 123.28 | 84.45 |
| mo102 | h | Ayudante electricista. (mano de obra) | 0.685 | 72.91 | 49.94 |
| % | % | Herramienta menor | 2 % | 91685.22 | 1833.70 |
|  |  | Costes directos |  |  | 93518.92 |
