# Equipo automático de cloración

- Propiedad del archivo: CYPE INGENIEROS, S.A.
- Formato: FIEBDC-3/2002
- Ámbito geográfico: México
- Divisa: MXN
- Costes indirectos: 3.00 %
- Gastos generales: 13.00 %
- Beneficio industrial: 6.00 %
- IVA: 16.00 %

## U Urbanización interior del predio

### UP Albercas

#### UPC Equipos de control y cloración

**UPC010** Ud Equipo automático de cloración.
Equipo automático de clorado y sulfatado de agua con bomba dosificadora electrónica. Incluso regulador de cloro y PH, tanque de polietileno y tuberías de conexión.
Incluye: Colocación y fijación del equipo. Colocación y fijación de accesorios y piezas especiales. Comprobación del correcto funcionamiento de la instalación.
Criterio de cuantificación de proyecto: Número de unidades previstas, según documentación gráfica de Proyecto.
Criterio de cuantificación de obra: Se medirá el número de unidades realmente ejecutadas según especificaciones de Proyecto.

| Código | Ud | Descripción | Rendimiento | Precio | Importe |
|---|---|---|---|---|---|
| mt47pec010 | Ud | Regulador de cloro-pH. (material) | 1.000 | 41046.83 | 41046.83 |
| mt47pec020 | Ud | Bomba dosificadora electrónica de sulfato de alúmina, incluso accesorios. (material) | 1.000 | 19727.94 | 19727.94 |
| mt47pec030 | Ud | Tanque de polietileno de 200 litros. (material) | 1.000 | 1631.18 | 1631.18 |
| mt47pec040 | Ud | Tubos, accesorios y material auxiliar. (material) | 1.000 | 1262.72 | 1262.72 |
| mo008 | h | Oficial plomero. (mano de obra) | 2.552 | 123.28 | 314.61 |
| mo107 | h | Ayudante plomero. (mano de obra) | 2.552 | 72.91 | 186.07 |
| % | % | Herramienta menor | 2 % | 64169.35 | 1283.39 |
|  |  | Costes directos |  |  | 65452.74 |
