# Electrobomba para alberca

- Propiedad del archivo: CYPE INGENIEROS, S.A.
- Formato: FIEBDC-3/2002
- Ámbito geográfico: México
- Divisa: MXN
- Costes indirectos: 3.00 %
- Gastos generales: 13.00 %
- Beneficio industrial: 6.00 %
- IVA: 16.00 %

## U Urbanización interior del predio

### UP Albercas

#### UPD Equipos de depuración

**UPD020** Ud Electrobomba para alberca.
Electrobomba autoaspirante de polipropileno reforzado con fibra de vidrio, con una potencia de 1,10 kW, 3000 r.p.m., cierre mecánico de acero inoxidable AISI 316, motor asíncrono, protección IP55, aislamiento clase F, para alimentación monofásica a 230 V y 50 Hz de frecuencia, caudal máximo 21,5 m³/h para una presión de 10 m.c.a. y nivel de presión sonora 64 dBA. Incluso prefiltro.
Incluye: Colocación. Conexionado y comprobación de su correcto funcionamiento.
Criterio de cuantificación de proyecto: Número de unidades previstas, según documentación gráfica de Proyecto.
Criterio de cuantificación de obra: Se medirá el número de unidades realmente ejecutadas según especificaciones de Proyecto.

| Código | Ud | Descripción | Rendimiento | Precio | Importe |
|---|---|---|---|---|---|
| mt47ped100gd | Ud | Electrobomba autoaspirante de polipropileno reforzado con fibra de vidrio, con una potencia de 1,1 kW, 3000 r.p.m., cierre mecánico de acero inoxidable AISI 316, motor asíncrono, protección IP55, aislamiento clase F, para alimentación monofásica a 230 V y 50 Hz de frecuencia, caudal máximo 21,5 m³/h para una presión de 10 m.c.a. y nivel de presión sonora 64 dBA, incluso prefiltro. (material) | 1.000 | 10171.67 | 10171.67 |
| mo008 | h | Oficial plomero. (mano de obra) | 2.127 | 123.28 | 262.22 |
| mo107 | h | Ayudante plomero. (mano de obra) | 2.127 | 72.91 | 155.08 |
| % | % | Herramienta menor | 2 % | 10588.97 | 211.78 |
|  |  | Costes directos |  |  | 10800.75 |
