# Electrobomba para alberca

- Propiedad del archivo: CYPE INGENIEROS, S.A.
- Formato: FIEBDC-3/2002
- Ámbito geográfico: México
- Divisa: MXN
- Costes indirectos: 3.00 %
- Gastos generales: 13.00 %
- Beneficio industrial: 6.00 %
- IVA: 16.00 %

## U Urbanización interior del predio

### UP Albercas

#### UPD Equipos de depuración

**UPD020** Ud Electrobomba para alberca.
Electrobomba centrífuga de hierro fundido, con una potencia de 5,5 kW, 1500 r.p.m., cierre mecánico y eje de acero inoxidable AISI 316, motor asíncrono, protección IP54, aislamiento clase F, para alimentación trifásica a 400/690 V y 50 Hz de frecuencia, caudal máximo 115 m³/h para una presión de 10 m.c.a. y nivel de presión sonora 70 dBA. Incluso prefiltro.
Incluye: Colocación. Conexionado y comprobación de su correcto funcionamiento.
Criterio de cuantificación de proyecto: Número de unidades previstas, según documentación gráfica de Proyecto.
Criterio de cuantificación de obra: Se medirá el número de unidades realmente ejecutadas según especificaciones de Proyecto.

| Código | Ud | Descripción | Rendimiento | Precio | Importe |
|---|---|---|---|---|---|
| mt47ped101cc | Ud | Electrobomba centrífuga de hierro fundido, con una potencia de 5,5 kW, 1500 r.p.m., cierre mecánico y eje de acero inoxidable AISI 316, motor asíncrono, protección IP54, aislamiento clase F, para alimentación trifásica a 400/690 V y 50 Hz de frecuencia, caudal máximo 115 m³/h para una presión de 10 m.c.a. y nivel de presión sonora 70 dBA, incluso prefiltro. (material) | 1.000 | 75617.16 | 75617.16 |
| mo008 | h | Oficial plomero. (mano de obra) | 2.127 | 123.28 | 262.22 |
| mo107 | h | Ayudante plomero. (mano de obra) | 2.127 | 72.91 | 155.08 |
| % | % | Herramienta menor | 2 % | 76034.46 | 1520.69 |
|  |  | Costes directos |  |  | 77555.15 |
