# Filtro

- Propiedad del archivo: CYPE INGENIEROS, S.A.
- Formato: FIEBDC-3/2002
- Ámbito geográfico: México
- Divisa: MXN
- Costes indirectos: 3.00 %
- Gastos generales: 13.00 %
- Beneficio industrial: 6.00 %
- IVA: 16.00 %

## U Urbanización interior del predio

### UP Albercas

#### UPD Equipos de depuración

**UPD030** Ud Filtro.
Filtro de fibra de vidrio reforzada con resina de poliéster, de 500 mm de diámetro, con dos salidas de 1 1/2", caudal de 9,5 m³/h y presión máxima de trabajo de 2,5 bar. Incluso tapa de poliéster.
Incluye: Colocación. Conexionado y comprobación de su correcto funcionamiento.
Criterio de cuantificación de proyecto: Número de unidades previstas, según documentación gráfica de Proyecto.
Criterio de cuantificación de obra: Se medirá el número de unidades realmente ejecutadas según especificaciones de Proyecto.

| Código | Ud | Descripción | Rendimiento | Precio | Importe |
|---|---|---|---|---|---|
| mt47ped110a | Ud | Filtro de fibra de vidrio reforzada con resina de poliéster, de 500 mm de diámetro, con dos salidas de 1 1/2", caudal de 9,5 m³/h y presión máxima de trabajo de 2,5 bar, incluso tapa de poliéster. (material) | 1.000 | 17518.87 | 17518.87 |
| mo008 | h | Oficial plomero. (mano de obra) | 2.212 | 123.28 | 272.70 |
| mo107 | h | Ayudante plomero. (mano de obra) | 2.212 | 72.91 | 161.28 |
| % | % | Herramienta menor | 2 % | 17952.85 | 359.06 |
|  |  | Costes directos |  |  | 18311.91 |
