# Regadera solar

- Propiedad del archivo: CYPE INGENIEROS, S.A.
- Formato: FIEBDC-3/2002
- Ámbito geográfico: México
- Divisa: MXN
- Costes indirectos: 3.00 %
- Gastos generales: 13.00 %
- Beneficio industrial: 6.00 %
- IVA: 16.00 %

## U Urbanización interior del predio

### UP Albercas

#### UPE Equipamiento exterior

**UPE041** Ud Regadera solar.
Regadera solar para alberca, de aluminio, con maneta monomando y rociador fijo, con sistema antical y depósito acumulador de aluminio de 30 litros para calentar el agua aprovechando la energía solar, fijada a una superficie soporte (no incluida en este precio). Incluso anclajes, topes, embellecedores, juntas, taquetes y tornillos, racor de conexión, tuberías para conducción de agua y elementos de anclaje.
Incluye: Replanteo. Montaje de la regadera. Eliminación y limpieza del material sobrante. Comprobación de su correcto funcionamiento.
Criterio de cuantificación de proyecto: Número de unidades previstas, según documentación gráfica de Proyecto.
Criterio de cuantificación de obra: Se medirá el número de unidades realmente ejecutadas según especificaciones de Proyecto.

| Código | Ud | Descripción | Rendimiento | Precio | Importe |
|---|---|---|---|---|---|
| mt47pep042a | Ud | Regadera solar para alberca, de aluminio, con maneta monomando y rociador fijo, con sistema antical y depósito acumulador de aluminio de 30 litros para calentar el agua aprovechando la energía solar, con anclajes, topes, embellecedores, juntas, taquetes y tornillos. (material) | 1.000 | 14068.72 | 14068.72 |
| mt47pep041 | Ud | Repercusión por instalación de regadera exterior en área de alberca. Incluye los materiales necesarios para la formación del plato de regadera, instalación de acometida de agua, instalación de desagües y conexiones a la redes principales. (material) | 1.000 | 7187.42 | 7187.42 |
| mt09reh330 | kg | Mortero de resina epoxi con arena de sílice, de endurecimiento rápido, para relleno de anclajes. (material) | 0.200 | 73.30 | 14.66 |
| mo107 | h | Ayudante plomero. (mano de obra) | 1.701 | 72.91 | 124.02 |
| mo041 | h | Oficial albañil de obra civil. (mano de obra) | 8.506 | 119.98 | 1020.55 |
| mo087 | h | Ayudante albañil de obra civil. (mano de obra) | 2.835 | 73.05 | 207.10 |
| % | % | Herramienta menor | 2 % | 22622.47 | 452.45 |
|  |  | Costes directos |  |  | 23074.92 |
