# Cuadro eléctrico para iluminación de alberca

- Propiedad del archivo: CYPE INGENIEROS, S.A.
- Formato: FIEBDC-3/2002
- Ámbito geográfico: México
- Divisa: MXN
- Costes indirectos: 3.00 %
- Gastos generales: 13.00 %
- Beneficio industrial: 6.00 %
- IVA: 16.00 %

## U Urbanización interior del predio

### UP Albercas

#### UPI Equipos de iluminación

**UPI010** Ud Cuadro eléctrico para iluminación de alberca.
Cuadro eléctrico para iluminación de alberca, con transformador eléctrico de 300 W y 230/12 V, para la alimentación de 2 focos, con las protecciones necesarias y conexión de tierra.
Incluye: Colocación de la caja para el cuadro. Montaje de los componentes. Comprobación de su correcto funcionamiento.
Criterio de cuantificación de proyecto: Número de unidades previstas, según documentación gráfica de Proyecto.
Criterio de cuantificación de obra: Se medirá el número de unidades realmente ejecutadas según especificaciones de Proyecto.

| Código | Ud | Descripción | Rendimiento | Precio | Importe |
|---|---|---|---|---|---|
| mt47pil010b | Ud | Cuadro eléctrico para iluminación de alberca, con transformador eléctrico de 300 W y 230/12 V, para la alimentación de 2 focos, con las protecciones necesarias y conexión de tierra. (material) | 1.000 | 17498.12 | 17498.12 |
| mt34www011 | Ud | Material auxiliar para instalación de aparatos de iluminación. (material) | 1.000 | 26.67 | 26.67 |
| mo003 | h | Oficial electricista. (mano de obra) | 1.559 | 123.28 | 192.19 |
| mo102 | h | Ayudante electricista. (mano de obra) | 1.559 | 72.91 | 113.67 |
| % | % | Herramienta menor | 2 % | 17830.65 | 356.61 |
|  |  | Costes directos |  |  | 18187.26 |
