# Panel de control para iluminación de alberca

- Propiedad del archivo: CYPE INGENIEROS, S.A.
- Formato: FIEBDC-3/2002
- Ámbito geográfico: México
- Divisa: MXN
- Costes indirectos: 3.00 %
- Gastos generales: 13.00 %
- Beneficio industrial: 6.00 %
- IVA: 16.00 %

## U Urbanización interior del predio

### UP Albercas

#### UPI Equipos de iluminación

**UPI011** Ud Panel de control para iluminación de alberca.
Panel de control para proyectores de iluminación led de alberca, con mando a distancia, con transformador eléctrico 230/12 V, con función para el encendido y el apagado, cambio de colores, secuencias, velocidad de las secuencias y temporización del apagado de los proyectores.
Incluye: Colocación de la caja para el cuadro. Montaje de los componentes. Comprobación de su correcto funcionamiento.
Criterio de cuantificación de proyecto: Número de unidades previstas, según documentación gráfica de Proyecto.
Criterio de cuantificación de obra: Se medirá el número de unidades realmente ejecutadas según especificaciones de Proyecto.

| Código | Ud | Descripción | Rendimiento | Precio | Importe |
|---|---|---|---|---|---|
| mt47pil005d | Ud | Panel de control para proyectores de iluminación led de alberca, con mando a distancia, con transformador eléctrico 230/12 V, con función para el encendido y el apagado, cambio de colores, secuencias, velocidad de las secuencias y temporización del apagado de los proyectores. (material) | 1.000 | 8158.79 | 8158.79 |
| mt34www011 | Ud | Material auxiliar para instalación de aparatos de iluminación. (material) | 1.000 | 26.67 | 26.67 |
| mo003 | h | Oficial electricista. (mano de obra) | 1.418 | 123.28 | 174.81 |
| mo102 | h | Ayudante electricista. (mano de obra) | 1.418 | 72.91 | 103.39 |
| % | % | Herramienta menor | 2 % | 8463.66 | 169.27 |
|  |  | Costes directos |  |  | 8632.93 |
