# Conector pasamuros

- Propiedad del archivo: CYPE INGENIEROS, S.A.
- Formato: FIEBDC-3/2002
- Ámbito geográfico: México
- Divisa: MXN
- Costes indirectos: 3.00 %
- Gastos generales: 13.00 %
- Beneficio industrial: 6.00 %
- IVA: 16.00 %

## U Urbanización interior del predio

### UP Albercas

#### UPM Complementos para vaso de alberca

**UPM050** Ud Conector pasamuros.
Conector pasamuros de resinas termoplásticas de ABS, de 40 mm de diámetro y 300 mm de longitud, color blanco.
Incluye: Colocación.
Criterio de cuantificación de proyecto: Número de unidades previstas, según documentación gráfica de Proyecto.
Criterio de cuantificación de obra: Se medirá el número de unidades realmente ejecutadas según especificaciones de Proyecto.

| Código | Ud | Descripción | Rendimiento | Precio | Importe |
|---|---|---|---|---|---|
| mt47ped090a | Ud | Conector pasamuros de resinas termoplásticas de ABS, de 40 mm de diámetro y 300 mm de longitud, color blanco. (material) | 1.000 | 287.21 | 287.21 |
| mo008 | h | Oficial plomero. (mano de obra) | 0.142 | 130.84 | 18.58 |
| mo107 | h | Ayudante plomero. (mano de obra) | 0.142 | 77.37 | 10.99 |
| % | % | Herramienta menor | 2 % | 316.78 | 6.34 |
|  |  | Costes directos |  |  | 323.12 |
