# Aspersor

- Propiedad del archivo: CYPE INGENIEROS, S.A.
- Formato: FIEBDC-3/2002
- Ámbito geográfico: México
- Divisa: MXN
- Costes indirectos: 3.00 %
- Gastos generales: 13.00 %
- Beneficio industrial: 6.00 %
- IVA: 16.00 %

## U Urbanización interior del predio

### UR Riego

#### URE Equipos

**URE020** Ud Aspersor.
Aspersor emergente de giro por impacto, de latón, con arco ajustable, radio de 5 a 20 m regulable con tornillo, conexión de 3/4" de diámetro. Incluso accesorios de conexión a la tubería de abastecimiento y distribución.
Incluye: Instalación en el terreno y conexión hidráulica a la tubería de abastecimiento y distribución. Limpieza hidráulica de la unidad. Ajuste del caudal de agua.
Criterio de cuantificación de proyecto: Número de unidades previstas, según documentación gráfica de Proyecto.
Criterio de cuantificación de obra: Se medirá el número de unidades realmente ejecutadas según especificaciones de Proyecto.

| Código | Ud | Descripción | Rendimiento | Precio | Importe |
|---|---|---|---|---|---|
| mt48asp020e | Ud | Aspersor emergente de giro por impacto, de latón, con arco ajustable, radio de 5 a 20 m regulable con tornillo, conexión de 3/4" de diámetro, intervalo de presiones recomendado de 2 a 5 bar. (material) | 1.000 | 542.34 | 542.34 |
| mt37tpj023cb | Ud | Collarín de toma de PP con dos tornillos, para tubo de 32 mm de diámetro exterior, con toma para conexión roscada de 3/4" de diámetro, PN=16 atm, con juntas elásticas de EPDM, según ISO 15874-3. (material) | 1.000 | 49.23 | 49.23 |
| mt48wwg200b | Ud | Tubería de longitud regulable con dos codos articulados en sus extremos, de 3/4" de diámetro. (material) | 1.000 | 59.43 | 59.43 |
| mo008 | h | Oficial plomero. (mano de obra) | 0.206 | 123.28 | 25.40 |
| mo107 | h | Ayudante plomero. (mano de obra) | 0.206 | 72.91 | 15.02 |
| % | % | Herramienta menor | 2 % | 691.42 | 13.83 |
|  |  | Costes directos |  |  | 705.25 |
