# Registro de desbaste de poliéster reforzado con fibra de vidrio (PRFV)

- Propiedad del archivo: CYPE INGENIEROS, S.A.
- Formato: FIEBDC-3/2002
- Ámbito geográfico: México
- Divisa: MXN
- Costes indirectos: 3.00 %
- Gastos generales: 13.00 %
- Beneficio industrial: 6.00 %
- IVA: 16.00 %

## U Urbanización interior del predio

### US Tratamiento de aguas residuales domésticas

#### USA Accesorios

**USA100** Ud Registro de desbaste de poliéster reforzado con fibra de vidrio (PRFV).
Registro de desbaste de poliéster reforzado con fibra de vidrio (PRFV), de 1315x855x580 mm, con boca de entrada y boca de salida, de 250 mm de diámetro, tapa, reja de gruesos, cesta extraíble y rastrillo.
Incluye: Replanteo. Colocación. Conexionado y comprobación de su correcto funcionamiento.
Criterio de cuantificación de proyecto: Número de unidades previstas, según documentación gráfica de Proyecto.
Criterio de cuantificación de obra: Se medirá el número de unidades realmente ejecutadas según especificaciones de Proyecto.

| Código | Ud | Descripción | Rendimiento | Precio | Importe |
|---|---|---|---|---|---|
| mt46fpg020j | Ud | Registro de desbaste de poliéster reforzado con fibra de vidrio (PRFV), de 1315x855x580 mm, con boca de entrada y boca de salida, de 250 mm de diámetro, tapa, reja de gruesos, cesta extraíble y rastrillo, para pretratamiento de aguas residuales. (material) | 1.000 | 15234.65 | 15234.65 |
| mo008 | h | Oficial plomero. (mano de obra) | 2.120 | 123.28 | 261.35 |
| mo107 | h | Ayudante plomero. (mano de obra) | 2.120 | 72.91 | 154.57 |
| % | % | Herramienta menor | 2 % | 15650.57 | 313.01 |
|  |  | Costes directos |  |  | 15963.58 |
