# Vallado de predio de piezas prefabricadas tipo cortaviento, sobre muro

- Propiedad del archivo: CYPE INGENIEROS, S.A.
- Formato: FIEBDC-3/2002
- Ámbito geográfico: México
- Divisa: MXN
- Costes indirectos: 3.00 %
- Gastos generales: 13.00 %
- Beneficio industrial: 6.00 %
- IVA: 16.00 %

## U Urbanización interior del predio

### UV Cerramientos exteriores

#### UVB Balaustradas y cortavientos

**UVB020** m Vallado de predio de piezas prefabricadas tipo cortaviento, sobre muro.
Vallado de predio formado por 6 piezas prefabricadas tipo cortaviento de concreto de color blanco, de sección rectangular, de 6x17x60 cm, en posición vertical, asentadas con mortero de cemento y cal, confeccionado en obra, dosificación 1:1:7, sobre muro de mampostería u concreto; con, piezas cubremuros prefabricadas de 20x7x100 cm y bases prefabricadas de 14x2,5x100 cm.
Incluye: Limpieza y preparación del borde de apoyo. Presentación y montaje en seco de las piezas. Colocación de las piezas. Emboquillado y perfilado de juntas con mortero de cemento.
Criterio de cuantificación de proyecto: Longitud medida según documentación gráfica de Proyecto.
Criterio de cuantificación de obra: Se medirá la longitud realmente ejecutada según especificaciones de Proyecto.

| Código | Ud | Descripción | Rendimiento | Precio | Importe |
|---|---|---|---|---|---|
| mt08aaa010a | m³ | Agua. (material) | 0.013 | 22.86 | 0.30 |
| mt01arg005a | t | Arena de cantera, para mortero hecho en obra. (material) | 0.098 | 315.71 | 30.94 |
| mt08cem041f | kg | Cemento blanco en sacos. (material) | 16.250 | 3.89 | 63.21 |
| mt08cal011a | kg | Cal aérea hidratada, con un contenido total de óxido de calcio y óxido de magnesio mayor o igual al 90%, en sacos. (material) | 16.250 | 6.65 | 108.06 |
| mt20cvh010a | Ud | Pieza prefabricada tipo cortaviento de concreto de color blanco, de sección rectangular, de 6x17x60 cm, para vallado de predio. (material) | 6.000 | 297.60 | 1785.60 |
| mt20cvh030a | m | Base prefabricada de concreto de color blanco, de 14x2,5x100 cm para el apoyo de la pieza cubremuros. (material) | 1.000 | 130.73 | 130.73 |
| mt20cvh040a | m | Pieza cubremuros prefabricada de concreto de color blanco, de 20x7x100 cm. (material) | 1.000 | 306.87 | 306.87 |
| mq06hor010 | h | Revolvedora de concreto eléctrica con una capacidad de amasado de 160 l. (maquinaria) | 0.068 | 53.58 | 3.64 |
| op00amo010 |  | Amoladora o radial. | 1.000 | 0.00 | 0.00 |
| mo041 | h | Oficial albañil de obra civil. (mano de obra) | 0.699 | 119.98 | 83.87 |
| mo087 | h | Ayudante albañil de obra civil. (mano de obra) | 1.493 | 73.05 | 109.06 |
| % | % | Herramienta menor | 2 % | 2622.28 | 52.45 |
|  |  | Costes directos |  |  | 2674.73 |
