# Muro de gaviones para vallado de predio

- Propiedad del archivo: CYPE INGENIEROS, S.A.
- Formato: FIEBDC-3/2002
- Ámbito geográfico: México
- Divisa: MXN
- Costes indirectos: 3.00 %
- Gastos generales: 13.00 %
- Beneficio industrial: 6.00 %
- IVA: 16.00 %

## U Urbanización interior del predio

### UV Cerramientos exteriores

#### UVM Muros

**UVM030** m² Muro de gaviones para vallado de predio.
Vallado de predio formado por muro de gaviones con dos caras aparentes compuesto por gavión de 2000x1200x250 mm de malla electrosoldada, de alambre de acero galvanizado, de 4,5 a 7 mm de diámetro, con una apertura de malla de 50x100 mm en todas las caras, con una resistencia a la corrosión en niebla salina superior a 3000 horas y una resistencia mínima a la tracción del alambre de 450 N/mm²; y relleno con medios mecánicos con cantos rodados, de granulometría comprendida entre 150 y 200 mm.
Criterio de valoración económica: El precio no incluye la cimentación.
Incluye: Replanteo. Preparación de la superficie de apoyo. Extendido de los gaviones. Amarre de las aristas. Relleno de los gaviones. Cierre y atado final de los gaviones. Retirada del material sobrante.
Criterio de cuantificación de proyecto: Superficie medida según documentación gráfica de Proyecto.
Criterio de cuantificación de obra: Se medirá la superficie realmente ejecutada según especificaciones de Proyecto.

| Código | Ud | Descripción | Rendimiento | Precio | Importe |
|---|---|---|---|---|---|
| mt07etf035n | Ud | Gavión de 2000x1200x250 mm de malla electrosoldada, de alambre de acero galvanizado, de 4,5 a 7 mm de diámetro, con una apertura de malla de 50x100 mm en todas las caras, con una resistencia a la corrosión en niebla salina superior a 3000 horas según ISO 10289 e ISO 9227 y una resistencia mínima a la tracción del alambre de 450 N/mm² y dos tubos huecos de acero de 60 mm de diámetro para su anclaje a la cimentación. (material) | 0.420 | 1489.19 | 625.46 |
| mt06psm010f | m³ | Cantos rodados de granulometría comprendida entre 150 y 200 mm, con desgaste en la prueba de Los Ángeles < 50. (material) | 0.275 | 369.64 | 101.65 |
| mq01exn020a | h | Retroexcavadora hidráulica sobre ruedas, de 105 kW. (maquinaria) | 1.159 | 806.19 | 934.37 |
| mq04cab010c | h | Camión basculante de 12 t de carga, de 162 kW. (maquinaria) | 1.159 | 698.70 | 809.79 |
| mo041 | h | Oficial albañil de obra civil. (mano de obra) | 1.402 | 119.98 | 168.21 |
| mo087 | h | Ayudante albañil de obra civil. (mano de obra) | 1.402 | 73.05 | 102.42 |
| % | % | Herramienta menor | 2 % | 2741.90 | 54.84 |
|  |  | Costes directos |  |  | 2796.74 |
