# Vallado de predio, de malla electrosoldada

- Propiedad del archivo: CYPE INGENIEROS, S.A.
- Formato: FIEBDC-3/2002
- Ámbito geográfico: México
- Divisa: MXN
- Costes indirectos: 3.00 %
- Gastos generales: 13.00 %
- Beneficio industrial: 6.00 %
- IVA: 16.00 %

## U Urbanización interior del predio

### UV Cerramientos exteriores

#### UVT Mallas metálicas

**UVT020** m Vallado de predio, de malla electrosoldada.
Vallado de predio formado por paneles de malla electrosoldada, de 50x50 mm de paso de malla y 4 mm de diámetro, acabado galvanizado, con bastidor de perfil hueco de acero galvanizado de sección 20x20x1,5 mm y postes de perfil hueco de acero galvanizado, de sección cuadrada 40x40x1,5 mm y 1 m de altura, separados 2 m entre sí y empotrados en muros de mampostería u concreto. Incluso mortero de cemento para recibido de los postes y accesorios para la fijación de los paneles de malla electrosoldada a los postes metálicos.
Criterio de valoración económica: El precio no incluye el muro.
Incluye: Replanteo. Apertura de huecos para colocación de los postes. Colocación de los postes. Colado del mortero. Aplomado y alineación de los postes. Colocación de los paneles de malla.
Criterio de cuantificación de proyecto: Longitud medida según documentación gráfica de Proyecto, deduciendo los huecos de longitud mayor de 1 m.
Criterio de cuantificación de obra: Se medirá la longitud realmente ejecutada según especificaciones de Proyecto, deduciendo los huecos de longitud mayor de 1 m.

| Código | Ud | Descripción | Rendimiento | Precio | Importe |
|---|---|---|---|---|---|
| mt52vse010a | m² | Panel de malla electrosoldada, de 50x50 mm de paso de malla y 4 mm de diámetro, acabado galvanizado. (material) | 1.000 | 163.12 | 163.12 |
| mt52vpm020a | Ud | Poste de perfil hueco de acero galvanizado, de sección cuadrada 40x40x1,5 mm y 1 m de altura. (material) | 0.550 | 91.87 | 50.53 |
| mt52vpm010a | m | Perfil hueco de acero galvanizado, de sección cuadrada 20x20x1,5 mm. (material) | 3.000 | 43.06 | 129.18 |
| mt52vpm051 | Ud | Accesorios para la fijación de los paneles de malla electrosoldada a los postes metálicos. (material) | 1.000 | 46.61 | 46.61 |
| mt08aaa010a | m³ | Agua. (material) | 0.006 | 22.86 | 0.14 |
| mt01arg005a | t | Arena de cantera, para mortero hecho en obra. (material) | 0.015 | 315.71 | 4.74 |
| mt08cem000f | kg | Cemento gris en sacos. (material) | 3.800 | 2.24 | 8.51 |
| mt08adt010 | kg | Aditivo hidrófugo para impermeabilización de morteros u concretos. (material) | 0.076 | 18.29 | 1.39 |
| op00tal010 |  | Taladro. | 1.000 | 0.00 | 0.00 |
| op00ato010 |  | Atornillador. | 1.000 | 0.00 | 0.00 |
| au00auh040 |  | Vibrador de concreto, eléctrico. | 1.000 | 0.00 | 0.00 |
| mo087 | h | Ayudante albañil de obra civil. (mano de obra) | 0.140 | 73.05 | 10.23 |
| mo018 | h | Oficial 1ª cerrajero. (mano de obra) | 0.421 | 121.55 | 51.17 |
| mo059 | h | Ayudante cerrajero. (mano de obra) | 0.421 | 73.19 | 30.81 |
| % | % | Herramienta menor | 3 % | 496.43 | 14.89 |
|  |  | Costes directos |  |  | 511.32 |
