# Prueba de yeso o escayola

- Propiedad del archivo: CYPE INGENIEROS, S.A.
- Formato: FIEBDC-3/2002
- Ámbito geográfico: México
- Divisa: MXN
- Costes indirectos: 3.00 %
- Gastos generales: 13.00 %
- Beneficio industrial: 6.00 %
- IVA: 16.00 %

## X Control de calidad y pruebas

### XA Morteros, yesos, cales, escayolas y cementos

#### XAY Yesos y escayolas

**XAY010** Ud Prueba de yeso o escayola.
Pruebas a realizar en laboratorio acreditado en el área técnica correspondiente, sobre una muestra de yeso o escayola tomada en obra, para la determinación de las siguientes características: análisis de fases según ASTM C471M. Incluso desplazamiento a obra e informe de resultados.
Incluye: Desplazamiento a obra. Toma de muestras. Realización de pruebas. Redacción de informe de los resultados de las pruebas realizadas.
Criterio de cuantificación de proyecto: Prueba a realizar, según documentación del Plan de control de calidad.

| Código | Ud | Descripción | Rendimiento | Precio | Importe |
|---|---|---|---|---|---|
| mt49des010 | Ud | Repercusión de desplazamiento a obra para la toma de muestras. (material) | 1.000 | 11.70 | 11.70 |
| mt49yga020 | Ud | Toma en obra de muestras de yesos o escayolas, cuyo peso no exceda de 50 kg. (material) | 1.000 | 506.51 | 506.51 |
| mt49yga060 | Ud | Análisis de fases de yesos o escayolas de construcción, según ASTM C471M. (material) | 1.000 | 1617.46 | 1617.46 |
| mt49yga030 | Ud | Informe de resultados de las pruebas realizadas sobre una muestra de yeso o escayola. (material) | 1.000 | 1519.54 | 1519.54 |
| % | % | Herramienta menor | 2 % | 3655.21 | 73.10 |
|  |  | Costes directos |  |  | 3728.31 |
