# Prueba de bovedillas cerámicas

- Propiedad del archivo: CYPE INGENIEROS, S.A.
- Formato: FIEBDC-3/2002
- Ámbito geográfico: México
- Divisa: MXN
- Costes indirectos: 3.00 %
- Gastos generales: 13.00 %
- Beneficio industrial: 6.00 %
- IVA: 16.00 %

## X Control de calidad y pruebas

### XL Materiales cerámicos

#### XLE Bovedillas

**XLE010** Ud Prueba de bovedillas cerámicas.
Pruebas a realizar en laboratorio acreditado en el área técnica correspondiente, sobre una muestra de bovedilla cerámica, tomada en obra, para la determinación de las siguientes características: resistencia a compresión, resistencia a flexión, inclusiones calcáreas. Incluso desplazamiento a obra e informe de resultados.
Incluye: Desplazamiento a obra. Toma de muestras. Realización de pruebas. Redacción de informe de los resultados de las pruebas realizadas.
Criterio de cuantificación de proyecto: Prueba a realizar, según documentación del Plan de control de calidad.
Criterio de cuantificación de obra: Se medirá el número de pruebas realizadas por laboratorio acreditado según especificaciones de Proyecto.

| Código | Ud | Descripción | Rendimiento | Precio | Importe |
|---|---|---|---|---|---|
| mt49des010 | Ud | Repercusión de desplazamiento a obra para la toma de muestras. (material) | 1.000 | 11.70 | 11.70 |
| mt49bvc060 | Ud | Toma en obra de muestras de bovedillas cerámicas, cuyo peso no exceda de 50 kg. (material) | 1.000 | 506.51 | 506.51 |
| mt49bvc010 | Ud | Prueba para determinar la resistencia a compresión de una muestra de bovedillas cerámicas. (material) | 1.000 | 2937.67 | 2937.67 |
| mt49bvc020 | Ud | Prueba para determinar la resistencia a flexión de una muestra de bovedillas cerámicas. (material) | 1.000 | 4399.63 | 4399.63 |
| mt49bvc040 | Ud | Prueba para determinar las inclusiones calcáreas de una muestra de bovedillas cerámicas. (material) | 1.000 | 1721.07 | 1721.07 |
| mt49bvc050 | Ud | Informe de resultados de las pruebas realizadas sobre una muestra de bovedillas cerámicas (material) | 1.000 | 1519.54 | 1519.54 |
| % | % | Herramienta menor | 2 % | 11096.12 | 221.92 |
|  |  | Costes directos |  |  | 11318.04 |
