# Entablado de madera para protección de hueco horizontal de elevador

- Propiedad del archivo: CYPE INGENIEROS, S.A.
- Formato: FIEBDC-3/2002
- Ámbito geográfico: México
- Divisa: MXN
- Costes indirectos: 3.00 %
- Gastos generales: 13.00 %
- Beneficio industrial: 6.00 %
- IVA: 16.00 %

## Y Seguridad y salud

### YC Sistemas de protección colectiva

#### YCH Protección de huecos horizontales en estructuras

**YCH035** Ud Entablado de madera para protección de hueco horizontal de elevador.
Protección de hueco horizontal de losa, para paso de elevador de 2x1,9 m mediante tablones de madera de pino de 25x7,5 cm, colocados uno junto a otro hasta cubrir la totalidad del hueco, unidos a un rollizo de madera de 10 a 12 cm de diámetro mediante clavazón, quedando el conjunto con la suficiente resistencia para soportar los esfuerzos a los que se le va a someter y sujeto a la losa con puntas planas de acero de modo que se impida su movimiento horizontal. Amortizable en 4 usos.
Criterio de cuantificación de proyecto: Número de unidades previstas, según Estudio o Estudio Básico de Seguridad y Salud.
Criterio de cuantificación de obra: Se medirá el número de unidades realmente colocadas según especificaciones de Estudio o Estudio Básico de Seguridad y Salud.

| Código | Ud | Descripción | Rendimiento | Precio | Importe |
|---|---|---|---|---|---|
| mt50spv030a | m | Rollizo de madera, de 10 a 12 cm de diámetro. (material) | 0.800 | 68.90 | 55.12 |
| mt50spa050o | m³ | Tablón de madera de pino, dimensiones 25x7,5 cm. (material) | 0.078 | 6692.74 | 522.03 |
| mt50sph020 | kg | Puntas planas de acero de 20x100 mm. (material) | 1.012 | 18.43 | 18.65 |
| mo119 | h | Oficial 1ª Seguridad y Salud. (mano de obra) | 0.832 | 119.98 | 99.82 |
| mo120 | h | Peón Seguridad y Salud. (mano de obra) | 0.832 | 70.30 | 58.49 |
| % | % | Herramienta menor | 2 % | 754.11 | 15.08 |
|  |  | Costes directos |  |  | 769.19 |
