# Vallado provisional de solar con vallas trasladables

- Propiedad del archivo: CYPE INGENIEROS, S.A.
- Formato: FIEBDC-3/2002
- Ámbito geográfico: México
- Divisa: MXN
- Costes indirectos: 3.00 %
- Gastos generales: 13.00 %
- Beneficio industrial: 6.00 %
- IVA: 16.00 %

## Y Seguridad y salud

### YC Sistemas de protección colectiva

#### YCR Vallado provisional de solar

**YCR030** m Vallado provisional de solar con vallas trasladables.
Vallado provisional de solar compuesto por vallas trasladables de 3,50x2,00 m, formadas por panel de malla electrosoldada con pliegues de refuerzo, de 200x100 mm de paso de malla, con alambres horizontales de 5 mm de diámetro y verticales de 4 mm, soldados en los extremos a postes verticales de 40 mm de diámetro, acabado galvanizado, amortizables en 5 usos y bases prefabricadas de concreto, de 65x24x12 cm, con 8 orificios, para soporte de los postes, amortizables en 5 usos, fijadas al pavimento con pletinas de 20x4 mm y taquetes de expansión de acero. Malla de ocultación de polietileno de alta densidad, color verde, colocada sobre las vallas.
Criterio de cuantificación de proyecto: Longitud medida según Estudio o Estudio Básico de Seguridad y Salud.
Criterio de cuantificación de obra: Se medirá la longitud realmente montada según especificaciones de Estudio o Estudio Básico de Seguridad y Salud.

| Código | Ud | Descripción | Rendimiento | Precio | Importe |
|---|---|---|---|---|---|
| mt50spv020 | Ud | Valla trasladable de 3,50x2,00 m, formada por panel de malla electrosoldada con pliegues de refuerzo, de 200x100 mm de paso de malla, con alambres horizontales de 5 mm de diámetro y verticales de 4 mm de diámetro, soldados en los extremos a postes verticales de 40 mm de diámetro, acabado galvanizado, para delimitación provisional de zona de obras, incluso argollas para unión de postes. (material) | 0.060 | 674.76 | 40.49 |
| mt50spv025 | Ud | Base prefabricada de concreto, de 65x24x12 cm, con 8 orificios, reforzada con varillas de acero, para soporte de valla trasladable. (material) | 0.080 | 105.33 | 8.43 |
| mt07ala111ba | m | Pletina de acero laminado S275JR, en perfil plano laminado en caliente, de 20x4 mm, para aplicaciones estructurales. (material) | 0.096 | 24.59 | 2.36 |
| mt50spr050 | m² | Lona de polietileno de alta densidad, con tratamiento ultravioleta, color verde, 60% de porcentaje de cortaviento, con orificios cada 20 cm en todo el perímetro. (material) | 2.000 | 9.57 | 19.14 |
| mt26aaa023a | Ud | Anclaje mecánico con taquete de expansión de acero galvanizado, tuerca y arandela. (material) | 0.192 | 25.35 | 4.87 |
| mo119 | h | Oficial 1ª Seguridad y Salud. (mano de obra) | 0.146 | 119.98 | 17.52 |
| mo120 | h | Peón Seguridad y Salud. (mano de obra) | 0.439 | 70.30 | 30.86 |
| % | % | Herramienta menor | 2 % | 123.67 | 2.47 |
|  |  | Costes directos |  |  | 126.14 |
